# Dispositivo de ancoragem têxtil fixado mecanicamente à estrutura de concreto

- Propriedade do ficheiro: CYPE INGENIEROS, S.A.
- Formato: FIEBDC-3/2002
- Âmbito geográfico: Brasil
- Moeda: BRL
- Custos indiretos: 3.00 %
- Despesas gerais: 13.00 %
- Lucro: 6.00 %
- IVA: 17.00 %

## Y Segurança e saúde

### YC Sistemas de proteção coletiva

#### YCL Linhas e dispositivos de ancoragem

**YCL220** Un Dispositivo de ancoragem têxtil fixado mecanicamente à estrutura de concreto.
Dispositivo de ancoragem para fixação mecânica a paramento de concreto, de 700 mm de comprimento, formado por fita de poliéster; 1 parafuso de olhal em um extremo, com ligação roscada e 1 argola no outro extremo, amortizável em 1 utilização e bucha de expansão metálica, arruela e porca, para segurar um operário.
Critério de medição de projeto: Número de unidades previstas, segundo Plano de Segurança e Saúde.
Critério de quantitativos de obra: Medir-se-á o número de unidades realmente colocadas segundo especificações do Plano de Segurança e Saúde.

| Código | Un | Descrição | Rendimento | Preço | Importância |
|---|---|---|---|---|---|
| mt50spd030a | Un | Dispositivo de ancoragem para fixação mecânica a paramento de concreto, de 700 mm de comprimento, formado por fita de poliéster; 1 parafuso de olhal em um extremo, com ligação roscada e 1 argola no outro extremo, classe A1. (material) | 1.000 | 20.36 | 20.36 |
| mt50spd035 | Un | Bucha de expansão metálica, arruela e porca. (material) | 1.000 | 2.25 | 2.25 |
| mo120 | h | Operário Montador de proteções e sinalização de Segurança e Saúde. (mão de obra) | 0.060 | 27.81 | 1.67 |
| % | % | Custos diretos complementares | 2 % | 24.28 | 0.49 |
|  |  | Custos diretos |  |  | 24.77 |
