# Passadiço de pedestres em consola de proteção perimetral de cobertura

- Propriedade do ficheiro: CYPE INGENIEROS, S.A.
- Formato: FIEBDC-3/2002
- Âmbito geográfico: Brasil
- Moeda: BRL
- Custos indiretos: 3.00 %
- Despesas gerais: 13.00 %
- Lucro: 6.00 %
- IVA: 17.00 %

## Y Segurança e saúde

### YC Sistemas de proteção coletiva

#### YCN Passarelas em coberturas inclinadas

**YCN010** m Passadiço de pedestres em consola de proteção perimetral de cobertura.
Proteção perimetral de cobertura através de passadiço de pedestres em balanço, de 0,60 m de largura útil, formada por: plataforma de chapa perfurada de aço galvanizado com perfurações redondas paralelas de diâmetro 8 mm, amortizável em 20 utilizações, ancorada sobre suportes retráteis metálicos engastados na testa da laje do piso de cobertura cada 2 m, permitindo extrair de cada um deles um perfil portante para o seu apoio e o dos prumos; travessa principal de tubo de aço de 25 mm de diâmetro e 2500 mm de comprimento, amortizável em 150 utilizações; travessa intermediária de tubo de aço de 25 mm de diâmetro e 2500 mm de comprimento, amortizável em 150 utilizações; rodapé metálico de 3 m de comprimento, que tenha a borda superior pelo menos 15 cm por cima da superfície de trabalho, amortizável em 150 utilizações e prumos telescópicos de segurança fabricados em aço de primeira qualidade pintado em forno em epóxi-poliéster, de 35x35 mm e 1500 mm de comprimento, separados entre si uma distância máxima de 2 m e fixados individualmente a cada suporte retrátil, amortizáveis em 20 utilizações. Inclusive peças especiais de princípio e final de tramo e arruelas para a fixação da plataforma aos suportes.
Critério de medição de projeto: Comprimento medido segundo Plano de Segurança e Saúde.
Critério de quantitativos de obra: Será medido o comprimento realmente montado segundo especificações do Plano de Segurança e Saúde.

| Código | Un | Descrição | Rendimento | Preço | Importância |
|---|---|---|---|---|---|
| mt50spb035 | Un | Suporte retrátil metálico de 110 cm de encastramento e 70 cm de consola, para instalação de plataformas suspensas de nível variável. (material) | 0.650 | 296.04 | 192.43 |
| mt26aha010a | m² | Chapa perfurada de aço galvanizado, com perfurações redondas paralelas de diâmetro 8 mm. Painéis de 2000x1000x1,5 mm. (material) | 0.030 | 60.80 | 1.82 |
| mt50spb030g | Un | Prumo telescópico de segurança fabricado em aço de primeira qualidade pintado em forno em epóxi-poliéster, de 35x35 mm e 1500 mm de comprimento, com aperto em cima. (material) | 0.035 | 60.93 | 2.13 |
| mt50spb050a | Un | Travessa para prumo fabricada com molde, de tubo de aço pintado em forno em epóxi-poliéster, de 25 mm de diâmetro e 2500 mm de comprimento. (material) | 0.005 | 17.44 | 0.09 |
| mt50spb070 | Un | Rodapé metálico de 3 m de comprimento e 150 mm de altura, pintado em forno em epóxi-poliéster. (material) | 0.002 | 60.85 | 0.12 |
| mo119 | h | Oficial de 1ª Montador de proteções e sinalização de Segurança e Saúde. (mão de obra) | 0.604 | 32.24 | 19.47 |
| mo120 | h | Operário Montador de proteções e sinalização de Segurança e Saúde. (mão de obra) | 0.604 | 27.81 | 16.80 |
| % | % | Custos diretos complementares | 2 % | 232.86 | 4.66 |
|  |  | Custos diretos |  |  | 237.52 |
