# Globo de luz fixa para sinalização, de cor vermelho, com acendimento automático e interruptor mecânico e crepuscular, amortizável em 10 utilizações, alimentado por 2 pilhas de 6 V 4R25

- Propriedade do ficheiro: CYPE INGENIEROS, S.A.
- Formato: FIEBDC-3/2002
- Âmbito geográfico: Brasil
- Custos indiretos: 3.00 %
- Despesas gerais: 13.00 %
- Lucro: 6.00 %
- IVA: 16.00 %

## Y Segurança e saúde

### YS Sinalização provisória de obras

#### YSB Balizamento

**YSB070** Un Globo de luz fixa para sinalização, de cor vermelho, com acendimento automático e interruptor mecânico e crepuscular, amortizável em 10 utilizações, alimentado por 2 pilhas de 6 V 4R25.
Inclui: Montagem e verificação. Desmontagem posterior. Transporte até ao local de armazenamento ou remoção para contentor.

| Código | Un | Descrição | Rendimento | Preço | Importância |
|---|---|---|---|---|---|
| mt50bal043 | Un | Globo de luz fixa para sinalização, de cor vermelho, com acendimento automático, interruptor mecânico e crepuscular e encaixe metálico para suporte. (material) | 0.100 | 9.04 | 0.90 |
| mt50bal041a | Un | Pilha de 6V tipo 4R25 standard. (material) | 2.000 | 3.85 | 7.70 |
| mo104 | h | Auxiliar de serviços gerais. (mão de obra) | 0.151 | 3.31 | 0.50 |
| % | % | Custos diretos complementares | 2 % | 9.10 | 0.18 |
|  |  | Custos diretos |  |  | 9.28 |
