# Relatório técnico

- Propriedade do ficheiro: CYPE Ingenieros S.A.
- Formato: FIEBDC-3/2016
- Programa: Gerador de preços para construção civil. CYPE Ingenieros, S.A.
- Data: 27/09/2024
- Âmbito geográfico: Brasil
- Moeda: BRL
- Custos indiretos: 3 %
- Despesas gerais: 13 %
- Lucro: 6 %
- IVA: 17 %

## 0 Trabalhos preliminares

### 0E Coleta de amostras e ensaios para estudo de patologias

#### 0ED Ensaios e inspeções de elementos estruturais

**0ED100** Un Relatório técnico.
Relatório técnico sobre os resultados obtidos nos ensaios realizados por laboratório acreditado na área técnica correspondente em fundações. Incluindo deslocamento à obra e coleta de dados.
Inclui: Deslocamento à obra. Coleta de dados. Realização do relatório.
Critério de medição de projeto: Número de unidades previstas, segundo documentação gráfica de Projeto.
Critério de quantitativos de obra: Medir-se-á o número de unidades realmente executadas segundo especificações de Projeto.

| Código | Un | Descrição | Rendimento | Preço | Importância |
|---|---|---|---|---|---|
| mt49tei020a | Un | Relatório técnico sobre os resultados obtidos nos ensaios realizados por laboratório acreditado na área técnica correspondente em fundações. (material) | 1 | 449.14 | 449.140 |
| % | % | Custos diretos complementares | 2 % | 449.140 | 8.983 |
|  |  | Custos diretos |  |  | 458.123 |
