# Controle de fissuras através de testemunhos

- Propriedade do ficheiro: CYPE Ingenieros S.A.
- Formato: FIEBDC-3/2016
- Programa: Gerador de preços para construção civil. CYPE Ingenieros, S.A.
- Data: 27/09/2024
- Âmbito geográfico: Brasil
- Moeda: BRL
- Custos indiretos: 3 %
- Despesas gerais: 13 %
- Lucro: 6 %
- IVA: 17 %

## 0 Trabalhos preliminares

### 0E Coleta de amostras e ensaios para estudo de patologias

#### 0EF Controle de fissuras

**0EF010** Un Controle de fissuras através de testemunhos.
Trabalhos de campo necessários para o controle de fissura existente no edifício a reabilitar, incluindo: fixação do seu estado através de marcação do seu extremo, medição da sua largura com fissurómetro de precisão, colocação de testemunho de gesso de espessura menor que 3 mm e inspeção periódica aos 15, 30, 45 e 90 dias, da evolução dos seus movimentos.
Inclui: Marcação da sua extremidade. Medição da sua largura. Colocação de testemunho. Inspeção periódica.
Critério de medição de projeto: Número de unidades previstas, segundo documentação gráfica de Projeto.
Critério de quantitativos de obra: Medir-se-á o número de unidades realmente executadas segundo especificações de Projeto.

| Código | Un | Descrição | Rendimento | Preço | Importância |
|---|---|---|---|---|---|
| mt49hpa100a | Un | Controle da evolução de uma fissura através da colocação de um testemunho de gesso, que inclui os trabalhos de: marcação do estado da fissura, medição da sua largura, colocação de testemunho e inspeção periódica da mesma aos 15, 30, 45 e 90 dias. (material) | 1 | 448.99 | 448.990 |
| % | % | Custos diretos complementares | 2 % | 448.990 | 8.980 |
|  |  | Custos diretos |  |  | 457.970 |
