# Ensaio destrutivo: conteúdo de sulfatos

- Propriedade do ficheiro: CYPE Ingenieros S.A.
- Formato: FIEBDC-3/2016
- Programa: Gerador de preços para construção civil. CYPE Ingenieros, S.A.
- Data: 27/09/2024
- Âmbito geográfico: Brasil
- Moeda: BRL
- Custos indiretos: 3 %
- Despesas gerais: 13 %
- Lucro: 6 %
- IVA: 17 %

## 0 Trabalhos preliminares

### 0E Coleta de amostras e ensaios para estudo de patologias

#### 0EH Ensaios de concreto endurecido

**0EH080** Un Ensaio destrutivo: conteúdo de sulfatos.
Ensaio destrutivo consistente na determinação do conteúdo de sulfatos em um testemunho extraído do elemento estrutural existente de concreto, ensaiado em laboratório, sem incluir a abertura da cavidade nem reposição de revestimentos ou recobrimentos.
Inclui: Realização do ensaio.
Critério de medição de projeto: Número de unidades previstas, segundo documentação gráfica de Projeto.
Critério de quantitativos de obra: Medir-se-á o número de unidades realmente executadas segundo especificações de Projeto.

| Código | Un | Descrição | Rendimento | Preço | Importância |
|---|---|---|---|---|---|
| mt49hoe020 | Un | Coleta em obra de amostras de concreto endurecido, cujo peso não exceda 50 kg. (material) | 1 | 83.23 | 83.230 |
| mt49hpa095 | Un | Ensaio para determinar o conteúdo em sulfatos em um corpo-de-prova extraído para esse efeito do elemento de concreto endurecido, realizado em laboratório, sem incluir sondagem nem reposição de revestimentos ou recobrimentos. (material) | 1 | 221.75 | 221.750 |
| % | % | Custos diretos complementares | 2 % | 304.980 | 6.100 |
|  |  | Custos diretos |  |  | 311.080 |
