# Piso térreo ventilado de concreto armado de 10 cm de espessura

- Propriedade do ficheiro: CYPE INGENIEROS, S.A.
- Formato: FIEBDC-3/2002
- Âmbito geográfico: Brasil
- Custos indiretos: 3.00 %
- Despesas gerais: 13.00 %
- Lucro: 6.00 %
- IVA: 17.00 %

**ANS023** m² Piso térreo ventilado de concreto armado de 10 cm de espessura, com acabamento superficial através de alisadora de pisos mecânica, sistema Dren "PANTALLAX", composto por lâmina drenante nodular de polietileno de alta densidade (PEAD/HDPE), com nódulos de 8 mm de altura, com geotêxtil de polipropileno de 120 g/m² incorporado, fixada ao radier existente através de fixações mecânicas; realizado com concreto C25 classe de agressividade ambiental II e tipo de ambiente urbano, brita 1, consistência S100 preparado em obra, e concretagem com meios manuais, e tela eletrossoldada Q 196 de aço CA-60 sobre separadores certificados.
Formação de piso térreo ventilado de concreto armado de 10 cm de espessura, com acabamento superficial através de alisadora de pisos mecânica, sistema Dren "PANTALLAX", composta por lâmina drenante nodular de polietileno de alta densidade (PEAD/HDPE), com nódulos de 8 mm de altura, com geotêxtil de polipropileno de 120 g/m² incorporado, fixada ao radier existente através de fixações mecânicas; realizado com concreto C25 classe de agressividade ambiental II e tipo de ambiente urbano, brita 1, consistência S100 preparado em obra, e concretagem com meios manuais, e tela eletrossoldada Q 196 10x10 mm de aço CA-60 como armadura de distribuição, colocada sobre separadores certificados. Inclusive cortes de peças, realização de orifícios para a passagem de tubos de ventilação, canalizações e tubulações das instalações, colocação de um painel de poliestireno expandido de 3 cm de espessura para a execução de juntas de retração, encaixe ou ligação dos elementos exteriores (caixas, ralos, sifões de piso, etc.) das redes de instalações executadas sob o piso térreo e cura do concreto.
Inclui: Limpeza e preparação da superfície. Colocação da camada drenante. Aplicação de níveis através de pontos, mestras de concreto ou réguas. Irrigação da superfície base. Formação de juntas de construção e de dilatação. Colocação da tela eletrossoldada com separadores certificados. Preparação do concreto. Concretagem e compactação do concreto. Ligação dos elementos exteriores. Cura do concreto. Afagamento da superfície.
Critério de medição de projeto: Superfície medida segundo documentação gráfica de Projeto.
Critério de quantitativos de obra: Medir-se-á a superfície realmente executada segundo especificações de Projeto, sem deduzir a superfície ocupada pelos pilares situados dentro do seu perímetro.

| Código | Un | Descrição | Rendimento | Preço | Importância |
|---|---|---|---|---|---|
| mt14gsp010a | m² | Lâmina drenante nodular de polietileno de alta densidade (PEAD/HDPE), com nódulos de 8 mm de altura, com geotêxtil de polipropileno de 120 g/m² incorporado, resistência à compressão 200 kN/m² segundo ISO 604 e capacidade de drenagem 4,8 l/(s·m). (material) | 1.050 | 2.91 | 3.06 |
| mt08var060 | kg | Pregos de aço de 20x100 mm. (material) | 0.100 | 3.85 | 0.39 |
| mt07ame060ega | m² | Tela eletrossoldada Q 196 10x10 cm, com fios longitudinais de 5 mm de diâmetro e fios transversais de 5,0 mm de diâmetro, aço CA-60, segundo ABNT NBR 7481. (material) | 1.100 | 4.00 | 4.40 |
| mt08aaa010a | m³ | Água. (material) | 0.023 | 0.82 | 0.02 |
| mt01arg002a | m³ | Areia média lavada. (material) | 0.068 | 24.96 | 1.70 |
| mt01arg003b | m³ | Pedra britada tipo 1. (material) | 0.080 | 24.52 | 1.96 |
| mt08cem002 | kg | Cimento cinza em sacos. (material) | 37.840 | 0.14 | 5.30 |
| mt07aco020g | Un | Separador certificado para nervuras "in situ" em lajes nervuradas unidirecionais. (material) | 3.000 | 0.03 | 0.09 |
| mt16pea020c | m² | Painel rígido de poliestireno expandido, borda lateral reto, de 30 mm de espessura, resistência térmica 0,8 m²K/W, condutibilidade térmica 0,036 W/(mK), para junta de dilatação. (material) | 0.050 | 2.04 | 0.10 |
| mq04dua020b | h | Dumper de descarga frontal de 2 t de carga útil. (equipamento) | 0.022 | 5.05 | 0.11 |
| mq06vib020 | h | Régua vibradora de 3 m. (equipamento) | 0.096 | 2.55 | 0.24 |
| mq06fra010 | h | Alisadora de pisos mecânica de concreto. (equipamento) | 0.628 | 2.76 | 1.73 |
| mq06cor020 | h | Equipamento para corte de juntas em bases de pavimentação de concreto. (equipamento) | 0.114 | 5.18 | 0.59 |
| mq06hor010 | h | Betoneira. (equipamento) | 0.075 | 0.92 | 0.07 |
| mo020 | h | Pedreiro. (mão de obra) | 0.325 | 18.71 | 6.08 |
| mo077 | h | Ajudante de pedreiro. (mão de obra) | 0.325 | 14.77 | 4.80 |
| mo113 | h | Auxiliar de serviços gerais. (mão de obra) | 0.475 | 12.05 | 5.72 |
| mo112 | h | Servente de pedreiro. (mão de obra) | 0.150 | 16.17 | 2.43 |
| % | % | Custos diretos complementares | 2 % | 38.79 | 0.78 |
|  |  | Custos diretos |  |  | 39.57 |
