# Abertura de vala em solo de lodo, até atingir a face superior da fundação a reforçar, situada uma profundidade máxima de 0,5 m, com meios manuais, e carga manual em caminhão ou caçamba

- Propriedade do ficheiro: CYPE INGENIEROS, S.A.
- Formato: FIEBDC-3/2002
- Âmbito geográfico: Brasil
- Moeda: BRL
- Custos indiretos: 3.00 %
- Despesas gerais: 13.00 %
- Lucro: 6.00 %
- IVA: 17.00 %

**AZA010** m³ Abertura de vala em solo de lodo, até atingir a face superior da fundação a reforçar, situada uma profundidade máxima de 0,5 m, com meios manuais, e carga manual em caminhão ou caçamba.
Abertura de vala em solo de lodo, até atingir a face superior da fundação a reforçar, situada uma profundidade máxima de 0,5 m, com meios manuais, e carga manual em caminhão ou caçamba.
Inclui: Implantação geral e fixação dos pontos e níveis de referência. Escavação em sucessivas camadas horizontais e extração de terras. Refinamento do fundo e laterais à mão, com extração das terras. Carga manual em caminhão ou caçamba dos materiais escavados.
Critério de medição de projeto: Volume medido sobre as seções teóricas da escavação, segundo documentação gráfica de Projeto.
Critério de quantitativos de obra: Medir-se-á o volume teórico executado segundo especificações de Projeto, sem incluir os incrementos por excessos de escavação não autorizados, nem o enchimento necessário para reconstruir a seção teórica por defeitos imputáveis ao Empreiteiro. Medir-se-á a escavação uma vez realizada e antes de que sobre esta se efetue algum tipo de enchimento. Se o Empreiteiro fechasse a escavação antes de verificada a medição, entender-se-á que se sujeita ao que unilateralmente determine o diretor de fiscalização de obra.
Critérios considerados na determinação do preço da unidade de obra: O preço não inclui o transporte dos materiais escavados.

| Código | Un | Descrição | Rendimento | Preço | Importância |
|---|---|---|---|---|---|
| mo113 | h | Auxiliar de serviços gerais. (mão de obra) | 1.106 | 20.96 | 23.18 |
| % | % | Custos diretos complementares | 2 % | 23.18 | 0.46 |
|  |  | Custos diretos |  |  | 23.64 |
