# Demolição de laje de vigotas de madeira e elemento entre vigas de prancha de madeira com ligação macho-fêmea, com meios manuais e motosserra, e carga manual de entulho em caminhão ou caçamba

- Propriedade do ficheiro: CYPE INGENIEROS, S.A.
- Formato: FIEBDC-3/2002
- Âmbito geográfico: Brasil
- Custos indiretos: 3.00 %
- Despesas gerais: 13.00 %
- Lucro: 6.00 %
- IVA: 17.00 %

**DEM020** m² Demolição de laje de vigotas de madeira e elemento entre vigas de prancha de madeira com ligação macho-fêmea, com meios manuais e motosserra, e carga manual de entulho em caminhão ou caçamba.
Demolição de laje de vigotas de madeira e elemento entre vigas de estrutura de madeira com ligações macho-fêmea, ligadas às vigotas por cravos, com meios manuais e motosserra, levantamento prévio do piso e da sua base (não incluído neste preço). Incluindo parte proporcional de limpeza, eliminação de fixações, remoção e carga manual de entulho em caminhão ou caçamba.
Inclui: Escoramentos e trabalhos de estabilidade e proteção da envolvente. Implantação da superfície da laje a demolir. Demolição da laje com motosserra. Fragmentação do entulho em peças manejáveis. Remoção e acumulação de entulho. Limpeza dos restos da obra. Carga manual de entulho em caminhão ou caçamba.
Critério de medição de projeto: Superfície medida segundo documentação gráfica de Projeto.
Critério de quantitativos de obra: Medir-se-á a superfície realmente demolida segundo especificações de Projeto.

| Código | Un | Descrição | Rendimento | Preço | Importância |
|---|---|---|---|---|---|
| mq09sie010 | h | Motoserra a gasolina, de 50 cm de lâmina e 2 kW de potência. (equipamento) | 0.926 | 1.64 | 1.52 |
| mo112 | h | Servente de pedreiro. (mão de obra) | 1.085 | 2.44 | 2.65 |
| % | % | Custos diretos complementares | 2 % | 4.17 | 0.08 |
|  |  | Custos diretos |  |  | 4.25 |
