# Demolição de pano principal de fachada ventilada, de alvenaria revestida

- Propriedade do ficheiro: CYPE Ingenieros S.A.
- Formato: FIEBDC-3/2016
- Programa: Gerador de preços para construção civil. CYPE Ingenieros, S.A.
- Data: 27/09/2024
- Âmbito geográfico: Brasil
- Moeda: BRL
- Custos indiretos: 3 %
- Despesas gerais: 13 %
- Lucro: 6 %
- IVA: 17 %

## D Demolições

### DF Fachadas

#### DFA Ventiladas

**DFA020** m² Demolição de pano principal de fachada ventilada, de alvenaria revestida.
Demolição de pano principal de fachada ventilada, de alvenaria revestida, formada por bloco furado simples de 3 cm de espessura, com meios manuais, sem afetar os elementos construtivos contíguos, e carga manual em caminhão ou caçamba.
Inclui: Demolição da alvenaria e dos seus revestimentos. Fragmentação do entulho em peças manejáveis. Remoção e acumulação de entulho. Limpeza dos restos da obra. Carga manual de entulho em caminhão ou caçamba.
Critério de medição de projeto: Superfície medida segundo documentação gráfica de Projeto.
Critério de quantitativos de obra: Medir-se-á a superfície realmente demolida segundo especificações de Projeto.

| Código | Un | Descrição | Rendimento | Preço | Importância |
|---|---|---|---|---|---|
| mo113 | h | Auxiliar de serviços gerais. (mão de obra) | 0.305 | 27.81 | 8.482 |
| % | % | Custos diretos complementares | 2 % | 8.482 | 0.170 |
|  |  | Custos diretos |  |  | 8.652 |

Resíduos:
- demolição: ruo170101 Resíduos de cimento. (componente de resíduo); rendimento 9.5 kg; Código LER 17 01 01; Massa do elemento 1 kg; Volume 0.000667 m3
- demolição: ruo170102 Tijolos. (componente de resíduo); rendimento 29.349 kg; Código LER 17 01 02; Massa do elemento 1 kg; Volume 0.0008 m3
