# Demolição de parede de fachada formada por painéis pré-fabricados de concreto até 20 cm de espessura

- Propriedade do ficheiro: CYPE INGENIEROS, S.A.
- Formato: FIEBDC-3/2002
- Âmbito geográfico: Brasil
- Moeda: BRL
- Custos indiretos: 3.00 %
- Despesas gerais: 13.00 %
- Lucro: 6.00 %
- IVA: 17.00 %

**DFP010** m² Demolição de parede de fachada formada por painéis pré-fabricados de concreto até 20 cm de espessura, colocados em posição vertical, com meios mecânicos, sem deteriorar os elementos construtivos aos quais estão fixados, e carga mecânica em caminhão ou caçamba.
Demolição de parede de fachada formada por painéis pré-fabricados de concreto até 20 cm de espessura, colocados em posição vertical, com meios mecânicos, sem deteriorar os elementos construtivos aos quais estão fixados, e carga mecânica em caminhão ou caçamba.
Inclui: Demolição do elemento. Fragmentação do entulho em peças manejáveis. Remoção e acumulação de entulho. Limpeza dos restos da obra. Carga mecânica de entulho em caminhão ou caçamba.
Critério de medição de projeto: Superfície medida segundo documentação gráfica de Projeto.
Critério de quantitativos de obra: Medir-se-á a superfície realmente demolida segundo especificações de Projeto.

| Código | Un | Descrição | Rendimento | Preço | Importância |
|---|---|---|---|---|---|
| mq05mai030 | h | Martelo pneumático. (equipamento) | 0.296 | 11.49 | 3.40 |
| mq05pdm110 | h | Compressor portátil diesel média pressão 10 m³/min. (equipamento) | 0.148 | 19.48 | 2.88 |
| mq01pan010a | h | Pá carregadeira sobre pneus de 120 kW/1,9 m³. (equipamento) | 0.002 | 113.28 | 0.23 |
| mq07gte010f | h | Guindaste móvel de braço telescópico com uma capacidade de elevação de 60 t e 58 m de altura máxima de trabalho. (equipamento) | 0.059 | 318.21 | 18.77 |
| mq08sol010 | h | Equipamento de oxicorte, com acetileno como combustível e oxigênio como comburente. (equipamento) | 0.059 | 20.75 | 1.22 |
| mo019 | h | Soldador. (mão de obra) | 0.066 | 23.88 | 1.58 |
| mo112 | h | Servente de pedreiro. (mão de obra) | 0.132 | 19.95 | 2.63 |
| mo113 | h | Auxiliar de serviços gerais. (mão de obra) | 0.329 | 20.96 | 6.90 |
| % | % | Custos diretos complementares | 2 % | 37.61 | 0.75 |
|  |  | Custos diretos |  |  | 38.36 |
