# Desmontagem de tubos de polietileno de entre 1" e 2" de diâmetro

- Propriedade do ficheiro: CYPE INGENIEROS, S.A.
- Formato: FIEBDC-3/2002
- Âmbito geográfico: Brasil
- Moeda: BRL
- Custos indiretos: 3.00 %
- Despesas gerais: 13.00 %
- Lucro: 6.00 %
- IVA: 17.00 %

**DIF010** m Desmontagem de tubos de polietileno de entre 1" e 2" de diâmetro, em instalação superficial de distribuição de água, com meios manuais, sem deteriorar os elementos construtivos aos quais estão fixados, e carga manual em caminhão ou caçamba.
Desmontagem de tubos de polietileno de entre 1" e 2" de diâmetro, em instalação superficial de distribuição de água, com meios manuais, sem deteriorar os elementos construtivos aos quais estão fixados, e carga manual em caminhão ou caçamba.
Inclui: Desmontagem do elemento. Obturação das tubulações ligadas ao elemento. Remoção e armazenamento do material desmontado. Limpeza dos restos da obra. Carga manual do material desmontado e restos da obra em caminhão ou caçamba.
Critério de medição de projeto: Comprimento medido segundo documentação gráfica de Projeto.
Critério de quantitativos de obra: Será medido o comprimento realmente desmontado segundo especificações de Projeto.

| Código | Un | Descrição | Rendimento | Preço | Importância |
|---|---|---|---|---|---|
| mo008 | h | Encanador. (mão de obra) | 0.117 | 25.85 | 3.02 |
| mo107 | h | Ajudante de encanador. (mão de obra) | 0.117 | 19.79 | 2.32 |
| % | % | Custos diretos complementares | 2 % | 5.34 | 0.11 |
|  |  | Custos diretos |  |  | 5.45 |
