# Desmontagem de sistema de pressurização

- Propriedade do ficheiro: CYPE Ingenieros S.A.
- Formato: FIEBDC-3/2016
- Programa: Gerador de preços para construção civil. CYPE Ingenieros, S.A.
- Data: 17/06/2024
- Âmbito geográfico: Brasil
- Moeda: BRL
- Custos indiretos: 3 %
- Despesas gerais: 13 %
- Lucro: 6 %
- IVA: 17 %

## D Demolições

### DI Instalações

#### DIF Abastecimento de água

**DIF050** Un Desmontagem de sistema de pressurização.
Desmontagem de sistema de pressurização doméstico, com meios manuais e mecânicos, sem afetar a estabilidade dos elementos construtivos aos quais possa estar fixado, e carga manual em caminhão ou caçamba.
Inclui: Desmontagem do elemento. Obturação das tubulações ligadas ao elemento. Remoção e armazenamento do material desmontado. Limpeza dos restos da obra. Carga manual do material desmontado e restos da obra em caminhão ou caçamba.
Critério de medição de projeto: Número de unidades previstas, segundo documentação gráfica de Projeto.
Critério de quantitativos de obra: Será medido o número de unidades realmente desmontadas segundo especificações de Projeto.

| Código | Un | Descrição | Rendimento | Preço | Importância |
|---|---|---|---|---|---|
| mq04cag010a | h | Caminhão com grua de carga máxima 6 t. (equipamento) | 0.348 | 203.71 | 70.891 |
| mo113 | h | Auxiliar de serviços gerais. (mão de obra) | 0.639 | 27.81 | 17.771 |
| % | % | Custos diretos complementares | 2 % | 88.662 | 1.773 |
|  |  | Custos diretos |  |  | 90.435 |

Resíduos:
- demolição: ruo170203 Plástico. (componente de resíduo); rendimento 1.463 kg; Código LER 17 02 03; Massa do elemento 1 kg; Volume 0.001667 m3
- demolição: ruo170407 Mistura de sucatas. (componente de resíduo); rendimento 10.241 kg; Código LER 17 04 07; Massa do elemento 1 kg; Volume 0.000667 m3
- demolição: ruo170904 Mistura de resíduos de construção e demolição que não contém substâncias perigosas. (componente de resíduo); rendimento 2.926 kg; Código LER 17 09 04; Massa do elemento 1 kg; Volume 0.000667 m3
