# Eliminação de isolamento injetado em caixa de ar, com aspirador mecânico, e carga manual de entulho em caminhão ou caçamba

- Propriedade do ficheiro: CYPE INGENIEROS, S.A.
- Formato: FIEBDC-3/2002
- Âmbito geográfico: Brasil
- Custos indiretos: 3.00 %
- Despesas gerais: 13.00 %
- Lucro: 6.00 %
- IVA: 17.00 %

**DNF020** m³ Eliminação de isolamento injetado em caixa de ar, com aspirador mecânico, e carga manual de entulho em caminhão ou caçamba.
Eliminação de isolamento injetado em caixa de ar, através da aspiração mecânica em perfurações realizadas na parede a diferentes alturas, sem afetar a estabilidade dos elementos construtivos contíguos. Incluindo parte proporcional de aspirador mecânico, realização de furos, limpeza, armazenamento, remoção e carga manual de entulho em caminhão ou caçamba.
Inclui: Realização de furos no paramento. Proteção dos elementos da envolvente que podem ser afetados durante os trabalhos de aspiração. Aspiração do isolamento. Limpeza dos restos da obra. Carga do material desmontado e restos de obra em caminhão ou caçamba.
Critério de medição de projeto: Volume medido segundo documentação gráfica de Projeto.
Critério de quantitativos de obra: Será medido o volume realmente eliminado segundo especificações de Projeto.

| Código | Un | Descrição | Rendimento | Preço | Importância |
|---|---|---|---|---|---|
| mo112 | h | Servente de pedreiro. (mão de obra) | 0.176 | 16.17 | 2.85 |
| % | % | Custos diretos complementares | 2 % | 2.85 | 0.06 |
|  |  | Custos diretos |  |  | 2.91 |
