# Demolição de revestimento de placas de pedra natural e picagem da camada base de argamassa, com meios manuais, e carga manual de entulho em caminhão ou caçamba

- Propriedade do ficheiro: CYPE INGENIEROS, S.A.
- Formato: FIEBDC-3/2002
- Âmbito geográfico: Brasil
- Custos indiretos: 3.00 %
- Despesas gerais: 13.00 %
- Lucro: 6.00 %
- IVA: 17.00 %

**DRC010** m² Demolição de revestimento de placas de pedra natural e picagem da camada base de argamassa, com meios manuais, e carga manual de entulho em caminhão ou caçamba.
Demolição de revestimento de placas de pedra natural e picagem da camada base de argamassa, com meios manuais, eliminando-o totalmente sem deteriorar a superfície suporte, que ficará a descoberto e preparada para o seu posterior revestimento. Incluindo parte proporcional de limpeza, armazenamento, remoção e carga manual de entulho em caminhão ou caçamba.
Inclui: Demolição manual do revestimento. Picagem da argamassa de fixação. Remoção e acumulação de entulho. Limpeza dos restos da obra. Carga de entulho em caminhão ou caçamba.
Critério de medição de projeto: Superfície medida segundo documentação gráfica de Projeto.
Critério de quantitativos de obra: Medir-se-á a superfície realmente demolida segundo especificações de Projeto.

| Código | Un | Descrição | Rendimento | Preço | Importância |
|---|---|---|---|---|---|
| mo113 | h | Auxiliar de serviços gerais. (mão de obra) | 0.803 | 12.05 | 9.68 |
| % | % | Custos diretos complementares | 2 % | 9.68 | 0.19 |
|  |  | Custos diretos |  |  | 9.87 |
