# Desmontagem de piso técnico acessível

- Propriedade do ficheiro: CYPE Ingenieros S.A.
- Formato: FIEBDC-3/2016
- Programa: Gerador de preços para construção civil. CYPE Ingenieros, S.A.
- Data: 27/09/2024
- Âmbito geográfico: Brasil
- Moeda: BRL
- Custos indiretos: 3 %
- Despesas gerais: 13 %
- Lucro: 6 %
- IVA: 17 %

## D Demolições

### DR Revestimentos e forros

#### DRS Pisos

**DRS090** m² Desmontagem de piso técnico acessível.
Desmontagem de piso técnico acessível formado por ladrilhos apoiados sobre suportes reguláveis, com meios manuais, e carga manual em caminhão ou caçamba.
Critérios considerados na determinação do preço da unidade de obra: O preço inclui o desmontagem dos pedestais, dos perfis e dos acessórios.
Inclui: Desmontagem do elemento. Remoção e armazenamento do material desmontado. Limpeza dos restos da obra. Carga manual do material desmontado e restos da obra em caminhão ou caçamba.
Critério de medição de projeto: Superfície medida segundo documentação gráfica de Projeto.
Critério de quantitativos de obra: Medir-se-á a superfície realmente demolida segundo especificações de Projeto.

| Código | Un | Descrição | Rendimento | Preço | Importância |
|---|---|---|---|---|---|
| mo011 | h | Montador. (mão de obra) | 0.193 | 40.91 | 7.896 |
| mo080 | h | Ajudante de montador. (mão de obra) | 0.193 | 30.23 | 5.834 |
| % | % | Custos diretos complementares | 2 % | 13.730 | 0.275 |
|  |  | Custos diretos |  |  | 14.005 |

Resíduos:
- demolição: ruo170203 Plástico. (componente de resíduo); rendimento 0.75 kg; Código LER 17 02 03; Massa do elemento 1 kg; Volume 0.001667 m3
- demolição: ruo170904 Mistura de resíduos de construção e demolição que não contém substâncias perigosas. (componente de resíduo); rendimento 68 kg; Código LER 17 09 04; Massa do elemento 1 kg; Volume 0.000667 m3
