# Coluna de granito Rosa Porrinho, com fuste de seção circular de 30 cm de diâmetro, 200 cm de altura e acabamento serrado

- Propriedade do ficheiro: CYPE INGENIEROS, S.A.
- Formato: FIEBDC-3/2002
- Âmbito geográfico: Brasil
- Custos indiretos: 3.00 %
- Despesas gerais: 13.00 %
- Lucro: 6.00 %
- IVA: 17.00 %

**ECP010** Un Coluna de granito Rosa Porrinho, com fuste de seção circular de 30 cm de diâmetro, 200 cm de altura e acabamento serrado.
Fornecimento e colocação de coluna de granito Rosa Porrinho, com fuste de seção circular de 30 cm de diâmetro, 200 cm de altura e acabamento serrado, através do seu apoio sobre a superfície suporte. Incluindo nivelação e aprume, assentamento e rejuntamento.
Inclui: Marcação dos eixos e perímetro da coluna. Colocação da coluna. Aprume e nivelação do conjunto. Enchimento das juntas.
Critério de medição de projeto: Número de unidades previstas, segundo documentação gráfica de Projeto.
Critério de quantitativos de obra: Medir-se-á o número de unidades realmente executadas segundo especificações de Projeto.

| Código | Un | Descrição | Rendimento | Preço | Importância |
|---|---|---|---|---|---|
| mt06cpn010bad | Un | Coluna de granito Rosa Porrinho, com fuste de seção circular de 30 cm de diâmetro, 200 cm de altura e acabamento serrado. (material) | 1.000 | 409.49 | 409.49 |
| mq07gte010c | h | Guindaste móvel de braço telescópico com uma capacidade de elevação de 30 t e 27 m de altura máxima de trabalho. (equipamento) | 1.141 | 36.53 | 41.68 |
| mo022 | h | Colocador de pedra natural. (mão de obra) | 3.379 | 18.71 | 63.22 |
| mo060 | h | Ajudante de colocador de pedra natural. (mão de obra) | 3.379 | 14.77 | 49.91 |
| % | % | Custos diretos complementares | 2 % | 564.30 | 11.29 |
|  |  | Custos diretos |  |  | 575.59 |
