# Arco formado por aduelas de pedra natural de calcário de 60x40x40 cm

- Propriedade do ficheiro: CYPE INGENIEROS, S.A.
- Formato: FIEBDC-3/2002
- Âmbito geográfico: Brasil
- Custos indiretos: 3.00 %
- Despesas gerais: 13.00 %
- Lucro: 6.00 %
- IVA: 17.00 %

**ECR010** m Arco formado por aduelas de pedra natural de calcário de 60x40x40 cm, acabamento bujardado, esquadradas e trabalhadas em oficina, colocadas com argamassa de cimento confeccionado em obra, com 250 kg/m³ de cimento, cor cinza, dosificação 1:6, fornecida em sacos.
Formação de arco de pedra natural de calcário através aduelas de 60x40x40 cm, acabamento bujardado, esquadradas e trabalhadas em oficina, com seção trapezoidal de acordo com o desenho de detalhe, colocadas com argamassa de cimento confeccionado em obra, com 250 kg/m³ de cimento, cor cinza, dosificação 1:6, fornecida em sacos. Incluindo parte proporcional de execução, colocação e remoção dos cimbres, nivelamento e aprume das aduelas, assentamento, rejuntamento e limpeza.
Inclui: Colocação de cimbres e apoios. Implantação das aduelas. Preparação da argamassa. Colocação das aduelas. Cálculo a olho com régua e ajuste com nível e fio de prumo, rectificando a sua posição com pancada. Regularização, refinamento e rejuntamento do conjunto do arco. Limpeza do paramento. Retirada de cimbres e apoios. Revisão do intradorso.
Critério de medição de projeto: Comprimento medido pelo seu maior desenvolvimento linear, segundo documentação gráfica de Projeto.
Critério de quantitativos de obra: Medir-se-á, pelo seu maior desenvolvimento linear, o comprimento realmente executado segundo especificações de Projeto.

| Código | Un | Descrição | Rendimento | Preço | Importância |
|---|---|---|---|---|---|
| mt06dpn010a | Un | Aduela de pedra natural de calcário de 60x40x40 cm, acabamento bujardado. (material) | 1.660 | 55.22 | 91.67 |
| mt08cim020 | m | Molde de madeira para formação de arco. (material) | 1.000 | 27.22 | 27.22 |
| mt08cim030a | m³ | Madeira de pinho para formação de cimbre. (material) | 0.150 | 130.89 | 19.63 |
| mt08aaa010a | m³ | Água. (material) | 0.004 | 0.82 | 0.00 |
| mt01arg005a | t | Areia de pedreira, para argamassa preparada em obra. (material) | 0.033 | 11.20 | 0.37 |
| mt08cem002 | kg | Cimento cinza em sacos. (material) | 5.040 | 0.14 | 0.71 |
| mq06hor010 | h | Betoneira. (equipamento) | 0.016 | 0.92 | 0.01 |
| mo022 | h | Colocador de pedra natural. (mão de obra) | 5.069 | 18.71 | 94.84 |
| mo060 | h | Ajudante de colocador de pedra natural. (mão de obra) | 5.339 | 14.77 | 78.86 |
| % | % | Custos diretos complementares | 2 % | 313.31 | 6.27 |
|  |  | Custos diretos |  |  | 319.58 |
