# Padieira de granito Ariz de 10 cm de altura

- Propriedade do ficheiro: CYPE INGENIEROS, S.A.
- Formato: FIEBDC-3/2002
- Âmbito geográfico: Brasil
- Custos indiretos: 3.00 %
- Despesas gerais: 13.00 %
- Lucro: 6.00 %
- IVA: 17.00 %

**ECS020** m Padieira de granito Ariz de 10 cm de altura, com uma espessura de 20 cm, acabamento serrado nas faces aparentes, com os cantos matados, assente com argamassa de cimento confeccionado em obra, com 250 kg/m³ de cimento, cor cinza, dosificação 1:6, fornecida em sacos.
Fornecimento e colocação de padieira de pedra natural tipo granito Ariz de 10 cm de altura, com uma espessura de 20 cm, acabamento serrado nas faces aparentes, com os cantos matados, assente com argamassa de cimento confeccionado em obra, com 250 kg/m³ de cimento, cor cinza, dosificação 1:6, fornecida em sacos, para formação de abertura no muro de cantaria. Inclusive nivelamento e aprumo de pedras, cantos à vista trabalhados, assentamento e rejuntamento.
Inclui: Marcação da disposição do nível de apoio. Preparação da argamassa. Espalhamento da camada de argamassa. Colocação. Nivelamento. Travamento da padieira com a parede. Enchimento das juntas.
Critério de medição de projeto: Comprimento medido segundo documentação gráfica de Projeto, incluindo as entregas nos apoios.
Critério de quantitativos de obra: Medir-se-á o comprimento realmente executado segundo especificações de Projeto, incluindo as entregas nos apoios.

| Código | Un | Descrição | Rendimento | Preço | Importância |
|---|---|---|---|---|---|
| mt06plp010aa | m | Padieira de granito Ariz de seção retangular trabalhada de 10x20 cm, acabamento serrado nas faces aparentes, com os cantos matados. (material) | 1.000 | 13.34 | 13.34 |
| mt08aaa010a | m³ | Água. (material) | 0.004 | 0.82 | 0.00 |
| mt01arg005a | t | Areia de pedreira, para argamassa preparada em obra. (material) | 0.015 | 11.20 | 0.17 |
| mt08cem002 | kg | Cimento cinza em sacos. (material) | 2.394 | 0.14 | 0.34 |
| mq06hor010 | h | Betoneira. (equipamento) | 0.008 | 0.92 | 0.01 |
| mo022 | h | Colocador de pedra natural. (mão de obra) | 0.767 | 18.71 | 14.35 |
| mo060 | h | Ajudante de colocador de pedra natural. (mão de obra) | 0.895 | 14.77 | 13.22 |
| % | % | Custos diretos complementares | 2 % | 41.43 | 0.83 |
|  |  | Custos diretos |  |  | 42.26 |
