# Ombreira de granito Ariz de 10 cm de largura

- Propriedade do ficheiro: CYPE INGENIEROS, S.A.
- Formato: FIEBDC-3/2002
- Âmbito geográfico: Brasil
- Custos indiretos: 3.00 %
- Despesas gerais: 13.00 %
- Lucro: 6.00 %
- IVA: 17.00 %

**ECS030** m Ombreira de granito Ariz de 10 cm de largura, com uma espessura de 20 cm, acabamento serrado nas faces aparentes, com os cantos matados, assente com argamassa de cimento confeccionado em obra, com 250 kg/m³ de cimento, cor cinza, dosificação 1:6, fornecida em sacos.
Fornecimento e colocação de ombreiras de pedra natural tipo granito Ariz de 10 cm de largura, com uma espessura de 20 cm, acabamento serrado nas faces aparentes, com os cantos matados, assente com argamassa de cimento confeccionado em obra, com 250 kg/m³ de cimento, cor cinza, dosificação 1:6, fornecida em sacos, para formação de abertura em muro de cantaria. Inclusive nivelamento e aprumo de pedras, cantos à vista trabalhados, assentamento e rejuntamento.
Inclui: Marcação das peças no vão. Colocação de réguas e prumadas fixas ao muro. Preparação da pedra. Preparação da argamassa. Colocação. Aprumo, nivelamento e alinhamento das peças. Travamento da ombreira com a parede. Rejuntamento e limpeza.
Critério de medição de projeto: Comprimento medido entre eixos, segundo documentação gráfica de Projeto.
Critério de quantitativos de obra: Medir-se-á, a eixos, o comprimento realmente executado segundo especificações de Projeto.

| Código | Un | Descrição | Rendimento | Preço | Importância |
|---|---|---|---|---|---|
| mt06plp010fa | m | Ombreira de granito Ariz de seção retangular trabalhada de 10x20 cm, acabamento serrado nas faces aparentes, com os cantos matados. (material) | 1.000 | 13.34 | 13.34 |
| mt08aaa010a | m³ | Água. (material) | 0.004 | 0.82 | 0.00 |
| mt01arg005a | t | Areia de pedreira, para argamassa preparada em obra. (material) | 0.015 | 11.20 | 0.17 |
| mt08cem002 | kg | Cimento cinza em sacos. (material) | 2.394 | 0.14 | 0.34 |
| mq06hor010 | h | Betoneira. (equipamento) | 0.008 | 0.92 | 0.01 |
| mo022 | h | Colocador de pedra natural. (mão de obra) | 0.767 | 18.71 | 14.35 |
| mo060 | h | Ajudante de colocador de pedra natural. (mão de obra) | 0.895 | 14.77 | 13.22 |
| % | % | Custos diretos complementares | 2 % | 41.43 | 0.83 |
|  |  | Custos diretos |  |  | 42.26 |
