# Enchimento e reparação de juntas de muros de alvenaria de pedra

- Propriedade do ficheiro: CYPE INGENIEROS, S.A.
- Formato: FIEBDC-3/2002
- Âmbito geográfico: Brasil
- Custos indiretos: 3.00 %
- Despesas gerais: 13.00 %
- Lucro: 6.00 %
- IVA: 17.00 %

**ECY010** m² Enchimento e reparação de juntas de muros de alvenaria de pedra, sem aplicação de mestras, com argamassa de alvenaria, de cal hidráulica natural, para reparação de elementos estruturais, uma vez que o suporte esteja saneado e livre de restos de trabalhos anteriores.
Aplicação manual através de colher de argamassa de alvenaria, de cal hidráulica natural, de elevada resistência mecânica e permeabilidade ao vapor de água, para enchimento e reparação de juntas em muro de alvenaria de pedra, em reabilitações estruturais, uma vez que o suporte esteja saneado e livre de restos de trabalhos anteriores. Incluindo parte proporcional de limpeza, saturação de suporte com água a baixa pressão e eliminação da água restante com ar comprimido e limpeza final.
Inclui: Saneamento e limpeza prévia da superfície. Saturação do suporte com água. Eliminação da água restante. Aplicação da argamassa. Limpeza final do elemento.
Critério de medição de projeto: Superfície medida segundo documentação gráfica de Projeto.
Critério de quantitativos de obra: Medir-se-á a superfície realmente executada segundo especificações de Projeto.

| Código | Un | Descrição | Rendimento | Preço | Importância |
|---|---|---|---|---|---|
| mt08aaa010a | m³ | Água. (material) | 0.020 | 0.82 | 0.02 |
| mt09rep005a | kg | Argamassa de alvenaria, composta por cal hidráulica natural NHL 3,5, pozolanas, inertes selecionados e outros aditivos; para utilização em elementos localizados no interior y en el exterior del edificio, sujeitos a requisitos estruturais. (material) | 15.000 | 0.23 | 3.45 |
| mo020 | h | Pedreiro. (mão de obra) | 0.608 | 18.71 | 11.38 |
| mo113 | h | Auxiliar de serviços gerais. (mão de obra) | 0.270 | 12.05 | 3.25 |
| % | % | Custos diretos complementares | 2 % | 18.10 | 0.36 |
|  |  | Custos diretos |  |  | 18.46 |
