# Laje térrea ventilada de concreto armado de 20+4 cm de altura total

- Propriedade do ficheiro: CYPE INGENIEROS, S.A.
- Formato: FIEBDC-3/2002
- Âmbito geográfico: Brasil
- Custos indiretos: 3.00 %
- Despesas gerais: 13.00 %
- Lucro: 6.00 %
- IVA: 17.00 %

**EHI010** m² Laje térrea ventilada de concreto armado de 20+4 cm de altura total, sobre fôrmas perdidas de polipropileno reciclado, realizada com concreto C25 classe de agressividade ambiental II e tipo de ambiente urbano, brita 1, consistência S100 preparado em obra, e concretagem com meios manuais, aço CA-50, quantidade 3 kg/m², e tela eletrossoldada Q 196 de aço CA-60 sobre separadores certificados, em camada de compressão de 4 cm de espessura.
Formação de laje térrea ventilada de concreto armado de 20+4 cm de altura total, sobre fôrmas perdidas de polipropileno reciclado, realizada com concreto C25 classe de agressividade ambiental II e tipo de ambiente urbano, brita 1, consistência S100 preparado em obra, e concretagem com meios manuais, aço CA-50 na zona de vigas de borda e vigas de fundação, quantidade 3 kg/m², e tela eletrossoldada Q 196 10x10 mm de aço CA-60 como armadura de distribuição, colocada sobre separadores certificados, em camada de compressão de 4 cm de espessura; apoiada sobre lastro de concreto (não incluída neste preço). Inclusive parte proporcional de vigas de borda conformadas com sistema de escoramento e fôrmas recuperáveis de tábuas de madeira, realização de orifícios para a passagem de tubos de ventilação, canalizações e tubulações das instalações, e cura do concreto.
Inclui: Implantação dos módulos. Montagem do sistema de escoramento e fôrmas auxiliar. Colocação e montagem dos módulos. Realização dos orifícios de passagem. Colocação da armadura. Colocação dos elementos para passagem de instalações. Preparação do concreto. Concretagem e compactação do concreto. Nivelamento da camada de compressão. Cura do concreto. Desmontagem do sistema de escoramento e fôrmas auxiliar. Reparação de defeitos superficiais.
Critério de medição de projeto: Superfície medida desde as faces exteriores das vigas de borda do perímetro, segundo documentação gráfica de Projeto, descontando as aberturas de superfície maior de 6 m².
Critério de quantitativos de obra: Medir-se-á, desde as faces exteriores das vigas perimetrais, a superfície realmente executada segundo especificações de Projeto, descontando as aberturas de superfície maior de 6 m². Consideram-se incluídos todos os elementos integrantes da estrutura assinalados nos desenhos e detalhes do Projeto.

| Código | Un | Descrição | Rendimento | Preço | Importância |
|---|---|---|---|---|---|
| mt07cid010j | m² | Fôrmas perdidas de polipropileno reciclado, de 50x50x20 cm, para bases de pavimentação e lajes térreas ventiladas. (material) | 1.050 | 5.39 | 5.66 |
| mt08efa010 | m² | Sistema de escoramento e fôrmas recuperáveis de painéis de madeira para vigas de borda. (material) | 0.100 | 0.68 | 0.07 |
| mt07aco070f | kg | Aço em barras nervuradas, CA-50, diâmetros vários, segundo ABNT NBR 7480. (material) | 3.000 | 0.94 | 2.82 |
| mt07ame060ega | m² | Tela eletrossoldada Q 196 10x10 cm, com fios longitudinais de 5 mm de diâmetro e fios transversais de 5,0 mm de diâmetro, aço CA-60, segundo ABNT NBR 7481. (material) | 1.100 | 4.00 | 4.40 |
| mt08aaa010a | m³ | Água. (material) | 0.032 | 0.82 | 0.03 |
| mt01arg002a | m³ | Areia média lavada. (material) | 0.096 | 24.96 | 2.40 |
| mt01arg003b | m³ | Pedra britada tipo 1. (material) | 0.112 | 24.52 | 2.75 |
| mt08cem002 | kg | Cimento cinza em sacos. (material) | 52.942 | 0.14 | 7.41 |
| mq06vib020 | h | Régua vibradora de 3 m. (equipamento) | 0.093 | 2.55 | 0.24 |
| mq06hor010 | h | Betoneira. (equipamento) | 0.106 | 0.92 | 0.10 |
| mo042 | h | Oficial de estruturas de concreto armado. (mão de obra) | 0.134 | 18.71 | 2.51 |
| mo089 | h | Ajudante de estruturas de concreto armado. (mão de obra) | 0.134 | 15.11 | 2.02 |
| mo113 | h | Auxiliar de serviços gerais. (mão de obra) | 0.217 | 12.05 | 2.61 |
| mo112 | h | Servente de pedreiro. (mão de obra) | 0.228 | 16.17 | 3.69 |
| % | % | Custos diretos complementares | 2 % | 36.71 | 0.73 |
|  |  | Custos diretos |  |  | 37.44 |
