# Preparação da superfície das armaduras em elementos de concreto armado

- Propriedade do ficheiro: CYPE Ingenieros S.A.
- Formato: FIEBDC-3/2016
- Programa: Gerador de preços para construção civil. CYPE Ingenieros, S.A.
- Data: 27/09/2024
- Âmbito geográfico: Brasil
- Moeda: BRL
- Custos indiretos: 3 %
- Despesas gerais: 13 %
- Lucro: 6 %
- IVA: 17 %

## E Estruturas

### EH Concreto armado

#### EHK Preparação da superfície

**EHK040** m² Preparação da superfície das armaduras em elementos de concreto armado.
Preparação da superfície das armaduras, para a posterior aplicação de produtos reparadores e protetores, eliminando a sujeira superficial, a ferrugem e toda substância que possa diminuir a aderência entre as armaduras e o material de reparação a aplicar, até alcançar um grau de preparação Sa 2 ½ segundo ISO 8501-1, através de projeção a seco de jato de partículas de material abrasivo formado por partículas de silicato de alumínio, e carga manual do entulho gerado em caminhão ou caçamba.
Critérios considerados na determinação do preço da unidade de obra: O preço inclui o deslocamento, montagem e desmontagem em obra do equipamento de projeção.
Inclui: Aplicação do dissolvente de gorduras. Montagem e preparação do equipamento. Aplicação mecânica do jato abrasivo. Desmontagem do equipamento. Limpeza da superfície suporte. Remoção e acumulação do material projetado e os restos gerados. Carga do material projetado e os restos gerados em caminhão ou caçamba.
Critério de medição de projeto: Superfície medida segundo documentação gráfica de Projeto.
Critério de quantitativos de obra: Medir-se-á a superfície realmente executada segundo especificações de Projeto.

| Código | Un | Descrição | Rendimento | Preço | Importância |
|---|---|---|---|---|---|
| mt08lim050 | l | Dissolvente de tricloroetileno, para óleos, gorduras e resinas. (material) | 0.1 | 24.4 | 2.440 |
| mt08lim010a | kg | Abrasivo para limpeza através de jato a pressão, formado por partículas de silicato de alumínio. (material) | 3.5 | 0.64 | 2.240 |
| mq08lch010 | h | Equipamento de jato de areia à pressão. (equipamento) | 0.116 | 11.79 | 1.368 |
| mo112 | h | Servente de pedreiro. (mão de obra) | 0.322 | 28.03 | 9.026 |
| % | % | Custos diretos complementares | 2 % | 15.074 | 0.301 |
|  |  | Custos diretos |  |  | 15.375 |

Resíduos:
- colocação: mt08lim050 Dissolvente de tricloroetileno, para óleos, gorduras e resinas; fator de resíduo 0.055
- colocação: mt08lim010a Abrasivo para limpeza através de jato a pressão, formado por partículas de silicato de alumínio; fator de resíduo 0.06

## Recursos

**mt08lim050** l Dissolvente de tricloroetileno, para óleos, gorduras e resinas
Dados técnicos: Custo energético 106.374 MJ; Emissão de CO2 15.707 kg; Código LER 08 01 21; Massa do elemento 1.06 kg; Volume 0.001178 m3
Resíduos:
- embalagem: re150104 Embalagens de metal. (componente de resíduo); rendimento 0.038 kg; Código LER 15 01 04; Massa do elemento 1 kg; Volume 0.001667 m3

**mt08lim010a** kg Abrasivo para limpeza através de jato a pressão, formado por partículas de silicato de alumínio
Dados técnicos: Custo energético 0.194 MJ; Emissão de CO2 0.010 kg; Código LER 17 09 04; Massa do elemento 1 kg; Volume 0.000667 m3
Resíduos:
- embalagem: re170203 Plástico. (componente de resíduo); rendimento 0.002 kg; Código LER 17 02 03; Massa do elemento 1 kg; Volume 0.001667 m3
