# Primer para a proteção e passivação de armaduras de aço

- Propriedade do ficheiro: CYPE Ingenieros S.A.
- Formato: FIEBDC-3/2016
- Programa: Gerador de preços para construção civil. CYPE Ingenieros, S.A.
- Data: 25/09/2021
- Âmbito geográfico: Brasil
- Moeda: BRL
- Custos indiretos: 3 %
- Despesas gerais: 13 %
- Lucro: 6 %
- IVA: 17 %

## E Estruturas

### EH Concreto armado

#### EHO Proteções

**EHO030** m² Primer para a proteção e passivação de armaduras de aço.
Aplicação manual de duas demãos de primer, à base de resinas sintéticas, inibidores de corrosão e cargas e pigmentos minerais, (rendimento: 0,3 l/m² cada demão), para a proteção e passivação de armaduras de aço.
Inclui: Limpeza da superfície suporte. Preparação da mistura. Aplicação do produto.
Critério de medição de projeto: Superfície medida segundo documentação gráfica de Projeto.
Critério de quantitativos de obra: Medir-se-á a superfície realmente executada segundo especificações de Projeto.
Critérios considerados na determinação do preço da unidade de obra: O preço não inclui a argamassa de reparação.

| Código | Un | Descrição | Rendimento | Preço | Importância |
|---|---|---|---|---|---|
| mt09rew070b | kg | Primer, à base de resinas sintéticas, inibidores de corrosão e cargas e pigmentos minerais, para a proteção e passivação de armaduras de aço (material) | 0.6 | 29.91 | 17.946 |
| mo112 | h | Servente de pedreiro. (mão de obra) | 0.193 | 20.58 | 3.972 |
| % | % | Custos diretos complementares | 2 % | 21.918 | 0.438 |
|  |  | Custos diretos |  |  | 22.356 |

Resíduos:
- colocação: mt09rew070b; fator de resíduo 0.03

## Recursos

**mt09rew070b** kg Primer, à base de resinas sintéticas
Dados técnicos: Custo energético 86.716 MJ; Emissão de CO2 3.292 kg; Código LER 17 09 04; Massa do elemento 1 kg; Volume 0.000667 m3
Resíduos:
- embalagem: re170203 Plástico. (componente de resíduo); rendimento 0.003 kg; Código LER 17 02 03; Massa do elemento 1 kg; Volume 0.001667 m3
