# Aplicação manual de argamassa tixotrópica

- Propriedade do ficheiro: CYPE INGENIEROS, S.A.
- Formato: FIEBDC-3/2002
- Âmbito geográfico: Brasil
- Moeda: BRL
- Custos indiretos: 3.00 %
- Despesas gerais: 13.00 %
- Lucro: 6.00 %
- IVA: 17.00 %

**EHY030** m² Aplicação manual de argamassa tixotrópica, de pega rápida, com inibidores de corrosão, de elevada resistência mecânica, com uma resistência à compressão aos 28 dias maior ou igual a 50 N/mm², um módulo de elasticidade de 20000 N/mm², em camada de 15 mm de espessura média, com acabamento superficial afagado com esponja ou desempenadeira, para reparação e reforço estrutural de elemento de concreto.
Aplicação manual de argamassa tixotrópica, de pega rápida, com inibidores de corrosão, de elevada resistência mecânica, com uma resistência à compressão aos 28 dias maior ou igual a 50 N/mm², um módulo de elasticidade de 20000 N/mm², em camada de 15 mm de espessura média, com acabamento superficial afagado com esponja ou desempenadeira, para reparação e reforço estrutural de elemento de concreto.
Inclui: Umedecimento da superfície suporte. Preparação da mistura. Aplicação do produto. Perfilamento de arestas. Cura.
Critério de medição de projeto: Superfície medida segundo documentação gráfica de Projeto.
Critério de quantitativos de obra: Medir-se-á a superfície realmente executada segundo especificações de Projeto.

| Código | Un | Descrição | Rendimento | Preço | Importância |
|---|---|---|---|---|---|
| mt09rew050d | kg | Argamassa tixotrópica, de pega rápida, com inibidores de corrosão, de elevada resistência mecânica, com uma resistência à compressão aos 28 dias maior ou igual a 50 N/mm², um módulo de elasticidade de 20000 N/mm², para reparação estrutural do concreto. (material) | 25.500 | 1.54 | 39.27 |
| mt08aaa010a | m³ | Água. (material) | 0.004 | 3.39 | 0.01 |
| mo020 | h | Pedreiro. (mão de obra) | 0.449 | 24.01 | 10.78 |
| mo113 | h | Auxiliar de serviços gerais. (mão de obra) | 0.449 | 20.96 | 9.41 |
| % | % | Custos diretos complementares | 2 % | 59.47 | 1.19 |
|  |  | Custos diretos |  |  | 60.66 |
