# Argamassa de cimento com areia de sílica e aditivos especiais

- Propriedade do ficheiro: CYPE INGENIEROS, S.A.
- Formato: FIEBDC-3/2002
- Âmbito geográfico: Brasil
- Moeda: BRL
- Custos indiretos: 3.00 %
- Despesas gerais: 13.00 %
- Lucro: 6.00 %
- IVA: 17.00 %

**EHY053** m² Argamassa de cimento com areia de sílica e aditivos especiais, projetado em 2 camadas, ate alcançar 10 mm de espessura total, como revestimento do ânodo de malha de titânio, para a proteção catódica por corrente impressa de estruturas de concreto armado, contra a corrosão, com cabos de alimentação elétrica ligados a cada 1,5 m.
Argamassa de cimento com areia de sílica e aditivos especiais, projetado em 2 camadas, ate alcançar 10 mm de espessura total, como revestimento do ânodo de malha de titânio, para a proteção catódica por corrente impressa de estruturas de concreto armado, contra a corrosão, com cabos de alimentação elétrica ligados a cada 1,5 m.
Inclui: Limpeza da superfície suporte. Colocação dos ânodos de malha sobre suportes de plástico. Colocação de cabos de alimentação. Projeção de argamassa. Cura.
Critério de medição de projeto: Superfície medida segundo documentação gráfica de Projeto.
Critério de quantitativos de obra: Medir-se-á a superfície realmente executada segundo especificações de Projeto.

| Código | Un | Descrição | Rendimento | Preço | Importância |
|---|---|---|---|---|---|
| mt09reh210 | kg | Argamassa de cimento com areia de sílica de granulometria compensada e aditivos especiais, para projetar sobre ânodos de malha na proteção catódica de estruturas de concreto armado. (material) | 20.000 | 4.15 | 83.00 |
| mt09reh211 | m² | Ânodo de malha de titânio com uma pureza de 99%, inclusive suportes de plástico e cabos de alimentação elétrica ligados a cada 1,5 m. (material) | 1.000 | 81.02 | 81.02 |
| mo020 | h | Pedreiro. (mão de obra) | 0.705 | 23.85 | 16.81 |
| mo112 | h | Servente de pedreiro. (mão de obra) | 1.025 | 19.46 | 19.95 |
| % | % | Custos diretos complementares | 2 % | 200.78 | 4.02 |
|  |  | Custos diretos |  |  | 204.80 |
