# Elementos metálicos de ligação e apoio para estruturas de madeira

- Propriedade do ficheiro: CYPE Ingenieros S.A.
- Formato: FIEBDC-3/2016
- Programa: Gerador de preços para construção civil. CYPE Ingenieros, S.A.
- Data: 25/09/2021
- Âmbito geográfico: Brasil
- Moeda: BRL
- Custos indiretos: 3 %
- Despesas gerais: 13 %
- Lucro: 6 %
- IVA: 17 %

## E Estruturas

### EM Madeira

#### EMM Elementos auxiliares para estruturas de madeira

**EMM010** kg Elementos metálicos de ligação e apoio para estruturas de madeira.
Elementos metálicos de ligação e apoio, para estruturas de madeira, de aço galvanizado a quente com proteção Z275 face à corrosão, em perfis laminados de diferentes séries (circulares, quadrados, retangulares, hexagonais e chapas), trabalhados em oficina e colocados em obra.
Inclui: Colocação e fixação provisória dos elementos de ligação. Aprumo e nivelamento. Ajuste das peças e uniões entre os diferentes componentes da estrutura.
Critério de medição de projeto: Peso nominal medido segundo documentação gráfica de Projeto.
Critério de quantitativos de obra: Determinar-se-á, a partir do peso obtido em balança oficial das unidades chegadas à obra, o peso das unidades realmente executadas segundo especificações de Projeto.

| Código | Un | Descrição | Rendimento | Preço | Importância |
|---|---|---|---|---|---|
| mt07emr403a | kg | Elementos de aço galvanizado a quente com proteção Z275 face à corrosão, para samblagem de estruturas de madeira (material) | 1 | 28.01 | 28.010 |
| mo048 | h | Carpinteiro de estruturas de madeira. (mão de obra) | 0.064 | 24.11 | 1.543 |
| mo095 | h | Ajudante de montador de estruturas de madeira. (mão de obra) | 0.032 | 18.54 | 0.593 |
| % | % | Custos diretos complementares | 2 % | 30.146 | 0.603 |
|  |  | Custos diretos |  |  | 30.749 |

Resíduos:
- colocação: mt07emr403a Elementos de aço galvanizado a quente com proteção Z275 face à corrosão, para samblagem de estruturas de madeira; fator de resíduo 0.015

## Recursos

**mt07emr403a** kg Elementos de aço galvanizado a quente com proteção Z275 face à corrosão, para samblagem de estruturas de madeira
Dados técnicos: Custo energético 25.100 MJ; Emissão de CO2 2.560 kg; Código LER 17 04 05; Massa do elemento 1 kg; Volume 0.000476 m3
