# Alteração de disposição de elemento fletido em cobertura com tesoura de madeira

- Propriedade do ficheiro: CYPE Ingenieros S.A.
- Formato: FIEBDC-3/2016
- Programa: Gerador de preços para construção civil. CYPE Ingenieros, S.A.
- Data: 16/12/2023
- Âmbito geográfico: Brasil
- Moeda: BRL
- Custos indiretos: 3 %
- Despesas gerais: 13 %
- Lucro: 6 %
- IVA: 17 %

## E Estruturas

### EM Madeira

#### EMW Substituições

**EMW011** m Alteração de disposição de elemento fletido em cobertura com tesoura de madeira.
Alteração de disposição através de uma rotação de 90° ou 180°, de perna flectida de madeira em bom estado de conservação, de 8x10 cm de seção, em cobertura com tesoura de madeira. Inclusive cortes, entalhes para a sua correta ensamblagem, nivelação e colocação dos elementos de ligação e reforço.
Inclui: Implantação e marcação de eixos, nos pontos de ligação com a tesoura. Apresentação das peças sobre a tesoura. Colocação e nivelamento. Fixação à tesoura.
Critério de medição de projeto: Comprimento medido segundo documentação gráfica de Projeto.
Critério de quantitativos de obra: Medir-se-á o comprimento realmente executado segundo especificações de Projeto.

| Código | Un | Descrição | Rendimento | Preço | Importância |
|---|---|---|---|---|---|
| mt50spa101 | kg | Pregos de aço. (material) | 0.08 | 4.74 | 0.379 |
| mq09sie010 | h | Motoserra a gasolina, de 50 cm de lâmina e 2 kW de potência. (equipamento) | 0.028 | 12.36 | 0.346 |
| mo017 | h | Carpinteiro. (mão de obra) | 0.119 | 31.1 | 3.701 |
| mo058 | h | Ajudante de carpinteiro. (mão de obra) | 0.119 | 27.01 | 3.214 |
| mo077 | h | Ajudante de pedreiro. (mão de obra) | 0.087 | 27.19 | 2.366 |
| mo113 | h | Auxiliar de serviços gerais. (mão de obra) | 0.162 | 26.98 | 4.371 |
| % | % | Custos diretos complementares | 2 % | 14.377 | 0.288 |
|  |  | Custos diretos |  |  | 14.665 |

Resíduos:
- colocação: mt50spa101 Pregos de aço; fator de resíduo 0.0045

## Recursos

**mt50spa101** kg Pregos de aço
Dados técnicos: Custo energético 9.830 MJ; Emissão de CO2 0.510 kg; Código LER 17 04 05; Massa do elemento 1 kg; Volume 0.000476 m3
