# Reforço de laje de vigotas de madeira

- Propriedade do ficheiro: CYPE INGENIEROS, S.A.
- Formato: FIEBDC-3/2002
- Âmbito geográfico: Brasil
- Custos indiretos: 3.00 %
- Despesas gerais: 13.00 %
- Lucro: 6.00 %
- IVA: 17.00 %

**EMZ310** m² Reforço de laje de vigotas de madeira, através da disposição em furos de 5 conectores por m² de laje, formados por parafusos de aço galvanizado (qualidade 6.8 segundo ISO 898-1), com cabeça hexagonal, de 12 mm de diâmetro e 100 mm de comprimento, fixados às vigas com resina epóxi-acrilato, livre de estireno; e 15 conectores por m² de laje, formados por parafusos de aço galvanizado (qualidade 6.8 segundo ISO 898-1), com cabeça hexagonal, de 10 mm de diâmetro e 80 mm de comprimento, fixadas às vigotas com resina epóxi-acrilato, livre de estireno; colocação de tela eletrossoldada Q 92 de aço CA-60 e descarga da camada de compressão de 5 cm de espessura de concreto leve LC25/28 (XC1(P); D12; S2; Cl 0,4; D1,4) dosado em central, e concretagem com grua.
Reforço de laje de vigotas de madeira, através da disposição em furos de 5 conectores por m² de laje, formados por parafusos de aço galvanizado (qualidade 6.8 segundo ISO 898-1), de 12 mm de diâmetro e 100 mm de comprimento, com cabeça hexagonal, rosca métrica total, porcas e arruelas, fixados às vigas com resina epóxi-acrilato, livre de estireno; e 15 conectores por m² de laje, formados por parafusos de aço galvanizado (qualidade 6.8 segundo ISO 898-1), de 10 mm de diâmetro e 80 mm de comprimento, com cabeça hexagonal, rosca métrica total, porcas e arruelas, fixados às vigotas com resina epóxi-acrilato, livre de estireno; colocação de tela eletrossoldada Q 92 15x15 mm de aço CA-60 e descarga da camada de compressão de 5 cm de espessura de concreto leve LC25/28 (XC1(P); D12; S2; Cl 0,4; D1,4) dosado em central, e concretagem com grua. Incluindo parte proporcional de implantação, realização de furos na madeira, limpeza da face superior da laje e montagem e desmontagem do sistema de escoramento e fôrmas.
Inclui: Implantação do sistema de escoramento e fôrmas. Montagem do sistema de escoramento e fôrmas. Limpeza e saneamento das vigas e vigotas. Implantação e realização dos furos em vigas e vigotas. Limpeza dos furos. Preparação do cartucho. Aplicação da resina nos furos. Colocação dos conectores nos furos. Colocação da tela eletrossoldada com separadores certificados. Concretagem e compactação do concreto. Nivelamento da camada de compressão. Cura do concreto. Desmontagem do sistema de escoramento e fôrmas. Reparação de defeitos superficiais. Limpeza dos restos gerados.
Critério de medição de projeto: Superfície medida segundo documentação gráfica de Projeto.
Critério de quantitativos de obra: Medir-se-á a superfície realmente executada segundo especificações de Projeto.

| Código | Un | Descrição | Rendimento | Preço | Importância |
|---|---|---|---|---|---|
| mt08efu010b | m² | Sistema contínuo de escoramento e fôrmas para laje nervurada unidirecional de concreto armado, entre 3 e 4 m de altura livre de piso, composta de: escoras, travessas metálicas e superfície moldante de madeira tratada reforçada com barras e perfis. (material) | 1.000 | 6.25 | 6.25 |
| mt26reh100e | Un | Cartucho de resina epóxi-acrilato, livre de estireno, de dois componentes, com dosificador e boca de mistura automática, de 825 ml, para ancoragens estruturais verticais e horizontais. (material) | 0.180 | 10.94 | 1.97 |
| mt07rem020er | Un | Parafuso de aço galvanizado qualidade 6.8 segundo ISO 898-1, tipo M-12, de cabeça hexagonal e rosca métrica total segundo DIN 931 e ISO 4014, de 12 mm de diâmetro e 100 mm de comprimento, com porca e arruela, para a sua utilização, fixos com resina, como conectores em vigas e vigotas de madeira. (material) | 5.000 | 0.24 | 1.20 |
| mt07rem020dp | Un | Parafuso de aço galvanizado qualidade 6.8 segundo ISO 898-1, tipo M-10, de cabeça hexagonal e rosca métrica total segundo DIN 931 e ISO 4014, de 10 mm de diâmetro e 80 mm de comprimento, com porca e arruela, para a sua utilização, fixos com resina, como conectores em vigas e vigotas de madeira. (material) | 15.000 | 0.13 | 1.95 |
| mt07ame060ccb | m² | Tela eletrossoldada Q 92 15x15 cm, com fios longitudinais de 4,2 mm de diâmetro e fios transversais de 4,2 mm de diâmetro, aço CA-60, segundo ABNT NBR 7481. (material) | 1.100 | 2.52 | 2.77 |
| mt10hes060fAEe | m³ | Concreto leve LC25/28 (XC1(P) D12; S2; Cl 0,4; D1,4), dosado em central, segundo NP EN 206-1. (material) | 0.053 | 147.97 | 7.84 |
| mo020 | h | Oficial de 1ª pedreiro. (mão de obra) | 1.446 | 4.22 | 6.10 |
| mo077 | h | Ajudante de pedreiro. (mão de obra) | 1.446 | 3.11 | 4.50 |
| % | % | Custos diretos complementares | 2 % | 32.58 | 0.65 |
|  |  | Custos diretos |  |  | 33.23 |
