# Fachada simples, de chapa perfilada de aço

- Propriedade do ficheiro: CYPE Ingenieros S.A.
- Formato: FIEBDC-3/2016
- Programa: Gerador de preços para construção civil. CYPE Ingenieros, S.A.
- Data: 03/08/2022
- Âmbito geográfico: Brasil
- Moeda: BRL
- Custos indiretos: 3 %
- Despesas gerais: 13 %
- Lucro: 6 %
- IVA: 17 %

## F Fachadas, paredes, divisórias e proteções

### FL Fachadas leves

#### FLA Metálicas

**FLA010** m² Fachada simples, de chapa perfilada de aço.
Parede simples de fachada, de telha trapezoidal de aço galvanizado de 0,95 mm espessura e 60 mm altura da onda, colocada em posição horizontal com uma sobreposição da chapa superior de 100 mm e uma sobreposição lateral de um trapézio e fixada mecanicamente a uma estrutura portante ou auxiliar. Inclusive acessórios de fixação das chapas.
Critérios considerados na determinação do preço da unidade de obra: O preço não inclui a estrutura suporte nem a resolução de pontos singulares.
Inclui: Marcação da disposição das chapas. Corte, preparação e colocação das chapas. Fixação mecânica das chapas.
Critério de medição de projeto: Superfície medida segundo documentação gráfica de Projeto, sem duplicar esquinas nem encontros, descontando as aberturas de superfície maior de 3 m².
Critério de quantitativos de obra: Medir-se-á a superfície realmente executada segundo especificações de Projeto, sem duplicar esquinas nem encontros, descontando as aberturas de superfície maior de 3 m².

| Código | Un | Descrição | Rendimento | Preço | Importância |
|---|---|---|---|---|---|
| mt13ccg300je | m² | Telha trapezoidal de aço galvanizado de 0,95 mm espessura e 60 mm altura da onda. (material) | 1.04 | 54.82 | 57.013 |
| mt13ccg130b | Un | Parafuso autoatarraxante de 5,5x50 mm de aço inoxidável, com arruela de EPDM de 16 mm de diâmetro. (material) | 4.22 | 1.3 | 5.486 |
| mt13ccg130a | Un | Parafuso autoatarraxante de 4,8x22 mm de aço inoxidável, com arruela de EPDM de 16 mm de diâmetro. (material) | 0.51 | 0.86 | 0.439 |
| mo051 | h | Montador de painéis metálicos. (mão de obra) | 0.379 | 27.69 | 10.495 |
| mo098 | h | Ajudante de montador de painéis metálicos. (mão de obra) | 0.379 | 21.08 | 7.989 |
| % | % | Custos diretos complementares | 2 % | 81.422 | 1.628 |
|  |  | Custos diretos |  |  | 83.050 |

Resíduos:
- colocação: mt13ccg300je Telha trapezoidal de aço galvanizado de 0,95 mm espessura e 60 mm altura da onda; fator de resíduo 0.0243517
- colocação: mt13ccg130b Parafuso autoatarraxante de 5,5x50 mm de aço inoxidável, com arruela de EPDM de 16 mm de diâmetro; fator de resíduo 0.00760417
- colocação: mt13ccg130a Parafuso autoatarraxante de 4,8x22 mm de aço inoxidável, com arruela de EPDM de 16 mm de diâmetro; fator de resíduo 0.00860465

## Recursos

**mt13ccg300je** m² Telha trapezoidal de aço galvanizado de 0,95 mm espessura e 60 mm altura da onda
Dados técnicos: Custo energético 278.049 MJ; Emissão de CO2 28.217 kg; Código LER 17 04 05; Massa do elemento 10.97 kg; Volume 0.005224 m3
Resíduos:
- embalagem: re170203 Plástico. (componente de resíduo); rendimento 0.028 kg; Código LER 17 02 03; Massa do elemento 1 kg; Volume 0.001667 m3

**mt13ccg130b** Un Parafuso autoatarraxante de 5,5x50 mm de aço inoxidável, com arruela de EPDM de 16 mm de diâmetro
Dados técnicos: Custo energético 0.484 MJ; Emissão de CO2 0.070 kg; Código LER 17 04 05; Massa do elemento 0.0096 kg; Volume 0.000005 m3
Resíduos:
- embalagem: re150101 Embalagens de papel e cartão. (componente de resíduo); rendimento 0.001 kg; Código LER 15 01 01; Massa do elemento 1 kg; Volume 0.001333 m3

**mt13ccg130a** Un Parafuso autoatarraxante de 4,8x22 mm de aço inoxidável, com arruela de EPDM de 16 mm de diâmetro
Dados técnicos: Custo energético 0.220 MJ; Emissão de CO2 0.032 kg; Código LER 17 04 05; Massa do elemento 0.0043 kg; Volume 0.000002 m3
Resíduos:
- embalagem: re150101 Embalagens de papel e cartão; rendimento 0.001 kg
