# Fachada simples, de chapa perfilada de aço

- Propriedade do ficheiro: CYPE Ingenieros S.A.
- Formato: FIEBDC-3/2016
- Programa: Gerador de preços para construção civil. CYPE Ingenieros, S.A.
- Data: 03/08/2022
- Âmbito geográfico: Brasil
- Moeda: BRL
- Custos indiretos: 3 %
- Despesas gerais: 13 %
- Lucro: 6 %
- IVA: 17 %

## F Fachadas, paredes, divisórias e proteções

### FL Fachadas leves

#### FLA Metálicas

**FLA010** m² Fachada simples, de chapa perfilada de aço.
Parede simples de fachada, de telha trapezoidal de aço galvanizado de 0,65 mm espessura e 40 mm altura da onda, colocada em posição vertical com uma sobreposição da chapa superior de 70 mm e uma sobreposição lateral de um trapézio e fixada mecanicamente a uma estrutura portante ou auxiliar. Inclusive acessórios de fixação das chapas.
Critérios considerados na determinação do preço da unidade de obra: O preço não inclui a estrutura suporte nem a resolução de pontos singulares.
Inclui: Marcação da disposição das chapas. Corte, preparação e colocação das chapas. Fixação mecânica das chapas.
Critério de medição de projeto: Superfície medida segundo documentação gráfica de Projeto, sem duplicar esquinas nem encontros, descontando as aberturas de superfície maior de 3 m².
Critério de quantitativos de obra: Medir-se-á a superfície realmente executada segundo especificações de Projeto, sem duplicar esquinas nem encontros, descontando as aberturas de superfície maior de 3 m².

| Código | Un | Descrição | Rendimento | Preço | Importância |
|---|---|---|---|---|---|
| mt13ccg300hd | m² | Telha trapezoidal de aço galvanizado de 0,65 mm espessura e 40 mm altura da onda. (material) | 1.04 | 30.62 | 31.845 |
| mt13ccg130b | Un | Parafuso autoatarraxante de 5,5x50 mm de aço inoxidável, com arruela de EPDM de 16 mm de diâmetro. (material) | 4.04 | 1.3 | 5.252 |
| mt13ccg130a | Un | Parafuso autoatarraxante de 4,8x22 mm de aço inoxidável, com arruela de EPDM de 16 mm de diâmetro. (material) | 0.49 | 0.86 | 0.421 |
| mo051 | h | Montador de painéis metálicos. (mão de obra) | 0.327 | 27.69 | 9.055 |
| mo098 | h | Ajudante de montador de painéis metálicos. (mão de obra) | 0.327 | 21.08 | 6.893 |
| % | % | Custos diretos complementares | 2 % | 53.466 | 1.069 |
|  |  | Custos diretos |  |  | 54.535 |

Resíduos:
- colocação: mt13ccg300hd Telha trapezoidal de aço galvanizado de 0,65 mm espessura e 40 mm altura da onda; fator de resíduo 0.0332212
- colocação: mt13ccg130b Parafuso autoatarraxante de 5,5x50 mm de aço inoxidável, com arruela de EPDM de 16 mm de diâmetro; fator de resíduo 0.00760417
- colocação: mt13ccg130a Parafuso autoatarraxante de 4,8x22 mm de aço inoxidável, com arruela de EPDM de 16 mm de diâmetro; fator de resíduo 0.00860465

## Recursos

**mt13ccg300hd** m² Telha trapezoidal de aço galvanizado de 0,65 mm espessura e 40 mm altura da onda
Dados técnicos: Custo energético 156.049 MJ; Emissão de CO2 15.801 kg; Código LER 17 04 05; Massa do elemento 6.13 kg; Volume 0.002919 m3
Resíduos:
- embalagem: re170203 Plástico. (componente de resíduo); rendimento 0.023 kg; Código LER 17 02 03; Massa do elemento 1 kg; Volume 0.001667 m3

**mt13ccg130b** Un Parafuso autoatarraxante de 5,5x50 mm de aço inoxidável, com arruela de EPDM de 16 mm de diâmetro
Dados técnicos: Custo energético 0.484 MJ; Emissão de CO2 0.070 kg; Código LER 17 04 05; Massa do elemento 0.0096 kg; Volume 0.000005 m3
Resíduos:
- embalagem: re150101 Embalagens de papel e cartão. (componente de resíduo); rendimento 0.001 kg; Código LER 15 01 01; Massa do elemento 1 kg; Volume 0.001333 m3

**mt13ccg130a** Un Parafuso autoatarraxante de 4,8x22 mm de aço inoxidável, com arruela de EPDM de 16 mm de diâmetro
Dados técnicos: Custo energético 0.220 MJ; Emissão de CO2 0.032 kg; Código LER 17 04 05; Massa do elemento 0.0043 kg; Volume 0.000002 m3
Resíduos:
- embalagem: re150101 Embalagens de papel e cartão; rendimento 0.001 kg
