# Parede simples de fachada formado por painéis de telha ondulada de aço galvanizado de 0,65 mm espessura e 170 mm altura da onda

- Propriedade do ficheiro: CYPE INGENIEROS, S.A.
- Formato: FIEBDC-3/2002
- Âmbito geográfico: Brasil
- Moeda: BRL
- Custos indiretos: 3.00 %
- Despesas gerais: 13.00 %
- Lucro: 6.00 %
- IVA: 17.00 %

**FLA010** m² Parede simples de fachada formado por painéis de telha ondulada de aço galvanizado de 0,65 mm espessura e 170 mm altura da onda.
Parede simples de fachada, formado por painéis de telha ondulada de aço galvanizado de 0,65 mm espessura e 170 mm altura da onda, fixados a uma estrutura suporte ou auxiliar (não incluída neste preço). Incluindo parte proporcional de elementos e trabalhos necessários para a formação de aberturas e juntas, cantos, arremates, encontros, sobreposições, perdas e acessórios de fixação oculta e estanqueidade. Totalmente montada.
Inclui: Implantação dos painéis. Colocação do arremate inferior da fachada. Colocação de juntas. Colocação e fixação do primeiro painel. Colocação e fixação dos restantes painéis, segundo a ordem indicada. Arremates.
Critério de medição de projeto: Superfície medida segundo documentação gráfica de Projeto, sem duplicar esquinas nem encontros, descontando as aberturas de superfície maior de 3 m².
Critério de quantitativos de obra: Medir-se-á a superfície realmente executada segundo especificações de Projeto, sem duplicar esquinas nem encontros, descontando as aberturas de superfície maior de 3 m².

| Código | Un | Descrição | Rendimento | Preço | Importância |
|---|---|---|---|---|---|
| mt13ccg300ca | m² | Telha ondulada de aço galvanizado de 0,65 mm espessura e 170 mm altura da onda. (material) | 1.050 | 29.69 | 31.17 |
| mt13ccg020e | m² | Arremate lateral de aço galvanizado, espessura 0,6 mm, desenvolvimento 500 mm. (material) | 0.340 | 12.35 | 4.20 |
| mt13ccg030g | Un | Parafuso autoatarraxante de 6,5x70 mm de aço inoxidável, com arruela. (material) | 1.500 | 1.22 | 1.83 |
| mt13ccg040 | m | Junta de estanqueidade para chapas perfiladas de aço. (material) | 0.420 | 7.38 | 3.10 |
| mt13ccg030e | Un | Parafuso autoatarraxante de 4,2x13 mm de aço inoxidável, com arruela. (material) | 2.050 | 0.11 | 0.23 |
| mq08sol020 | h | Equipamentos e elementos auxiliares para soldagem elétrica. (equipamento) | 0.117 | 7.01 | 0.82 |
| mo051 | h | Montador de painéis metálicos. (mão de obra) | 0.381 | 30.04 | 11.45 |
| mo098 | h | Ajudante de montador de painéis metálicos. (mão de obra) | 0.381 | 20.69 | 7.88 |
| % | % | Custos diretos complementares | 2 % | 60.68 | 1.21 |
|  |  | Custos diretos |  |  | 61.89 |
