# Ancoragem mecânica com bucha de expansão de aço galvanizado, porca e arruela, para fixação de elemento não estrutural a suporte de concreto endurecido

- Propriedade do ficheiro: CYPE INGENIEROS, S.A.
- Formato: FIEBDC-3/2002
- Âmbito geográfico: Brasil
- Moeda: BRL
- Custos indiretos: 3.00 %
- Despesas gerais: 13.00 %
- Lucro: 6.00 %
- IVA: 17.00 %

**HAH010** Un Ancoragem mecânica com bucha de expansão de aço galvanizado, porca e arruela, para fixação de elemento não estrutural a suporte de concreto endurecido.
Ancoragem mecânica com bucha de expansão de aço galvanizado, porca e arruela, para fixação de elemento não estrutural a suporte de concreto endurecido.
Inclui: Implantação da posição da ancoragem. Execução da perfuração. Limpeza do pó resultante. Introdução da ancoragem. Aplicação do par de aperto com chave dinamométrica. Limpeza dos restos sobrantes.
Critério de medição de projeto: Número de unidades previstas, segundo documentação gráfica de Projeto.
Critério de quantitativos de obra: Medir-se-á o número de unidades realmente executadas segundo especificações de Projeto.

| Código | Un | Descrição | Rendimento | Preço | Importância |
|---|---|---|---|---|---|
| mt26aaa023a | Un | Ancoragem mecânica com bucha de expansão de aço galvanizado, porca e arruela. (material) | 1.000 | 3.69 | 3.69 |
| mo113 | h | Auxiliar de serviços gerais. (mão de obra) | 0.043 | 20.96 | 0.90 |
| % | % | Custos diretos complementares | 2 % | 4.59 | 0.09 |
|  |  | Custos diretos |  |  | 4.68 |
