# Aço A 572 Grau 42, laminado a quente, das séries, com camada de primer anticorrosivo, trabalhado em oficina e fixado através de solda, para base metálica anti-vibratória de apoio de maquinaria

- Propriedade do ficheiro: CYPE INGENIEROS, S.A.
- Formato: FIEBDC-3/2002
- Âmbito geográfico: Brasil
- Moeda: BRL
- Custos indiretos: 3.00 %
- Despesas gerais: 13.00 %
- Lucro: 6.00 %
- IVA: 17.00 %

**HBA010** kg Aço A 572 Grau 42, laminado a quente, das séries, com camada de primer anticorrosivo, trabalhado em oficina e fixado através de solda, para base metálica anti-vibratória de apoio de maquinaria.
Aço laminado a quente, das séries com camada de primer anticorrosivo, com camada de primer anticorrosivo, através da aplicação de duas demãos com uma espessura mínima da película seca de 30 microns por demão, exceto na zona em que devam realizar-se soldas em obra, em uma distância de 100 mm desde a borda da solda, para base metálica anti-vibratória de apoio de maquinaria. Inclusive cortes, peças especiais, desperdícios, soldas.
Inclui: Limpeza e preparação do plano de apoio. Marcação dos eixos. Colocação e fixação provisória. Aprumo e nivelamento. Execução das uniões.
Critério de medição de projeto: Peso nominal medido segundo documentação gráfica de Projeto.
Critério de quantitativos de obra: Determinar-se-á, a partir do peso obtido em balança oficial das unidades chegadas à obra, o peso das unidades realmente executadas segundo especificações de Projeto.

| Código | Un | Descrição | Rendimento | Preço | Importância |
|---|---|---|---|---|---|
| mt07ala000ib | kg | Aço laminado A 572 Grau 42, em perfis laminados a quente, segundo ASTM A 572, peças compostas, para aplicações estruturais, acabamento com primer antioxidante. Trabalhado e montado em oficina, para colocar com ligações soldadas em obra. (material) | 1.000 | 2.42 | 2.42 |
| mt27pfi010 | l | Primer de secagem rápida, formulado com resinas alquídicas modificadas e fosfato de zinco. (material) | 0.010 | 13.41 | 0.13 |
| mq08sol020 | h | Equipamentos e elementos auxiliares para soldagem elétrica. (equipamento) | 0.023 | 7.01 | 0.16 |
| mo047 | h | Montador de estruturas metálicas. (mão de obra) | 0.028 | 21.82 | 0.61 |
| mo094 | h | Ajudante de montador de estruturas metálicas. (mão de obra) | 0.014 | 17.66 | 0.25 |
| % | % | Custos diretos complementares | 2 % | 3.57 | 0.07 |
|  |  | Custos diretos |  |  | 3.64 |
