# Shaft de placas de gesso acartonado

- Propriedade do ficheiro: CYPE Ingenieros S.A.
- Formato: FIEBDC-3/2016
- Programa: Gerador de preços para construção civil. CYPE Ingenieros, S.A.
- Data: 17/06/2024
- Âmbito geográfico: Brasil
- Moeda: BRL
- Custos indiretos: 3 %
- Despesas gerais: 13 %
- Lucro: 6 %
- IVA: 17 %

## H Arremates e trabalhos auxiliares

### HF Shafts

#### HFI Shafts

**HFI020** m Shaft de placas de gesso acartonado.
Shaft entre duas paredes, de 50 cm de comprimento, realizado com revestimento estruturado (E/60,5/60,5/400/MS/ST12,5/LV), de 60,5 mm de espessura total, formado por uma camada simples de placa de gesso acartonado standard ST, de 12,5 mm de espessura, de superfície lisa e com as bordas rebaixados, ancoradas às lajes através de estrutura formada por perfis montante M48 de aço galvanizado (Z 275), de 48x35 mm, separados 400 mm entre si e perfis guia G48, de aço galvanizado (Z 275), de 48x28 mm; isolamento termo-acústico com feltro de lã de vidro, de 50 mm de espessura, resistência térmica 1,19 m²K/W, condutibilidade térmica 0,042 W/(mK). Inclusive colocação em todo o seu perímetro de fita acústica de polietileno expandido de 48 mm de largura e 3 mm de espessura, na superfície de apoio ou contato dos perfis com os paramentos; ancoragens de canais e montantes metálicos; parafusos para a fixação das placas e massa e fita para o tratamento de juntas.
Inclui: Marcação e traçado na laje inferior e na superior das paredes a realizar. Colocação de banda de estanqueidade e elementos horizontais inferiores, sobre piso finalizado ou base de assentamento. Colocação de banda de estanqueidade e elementos horizontais superiores, sob lajes. Colocação e fixação dos montantes sobre os elementos horizontais. Fixação das placas para o fecho do revestimento. Montagem do isolamento termo-acústico. Tratamento de juntas.
Critério de medição de projeto: Comprimento medido segundo documentação gráfica de Projeto.
Critério de quantitativos de obra: Medir-se-á o comprimento realmente executado segundo especificações de Projeto.

| Código | Un | Descrição | Rendimento | Preço | Importância |
|---|---|---|---|---|---|
| mt08var202bh | Un | Parafuso autoatarraxante de aço zincado com cabeça panela e fenda Philips, de 3,5 mm de diâmetro e 32 mm de comprimento. (material) | 5.175 | 0.71 | 3.674 |
| mt08var203a | Un | Bucha de expansão Nº 6 de polietileno de alta densidade. (material) | 5.175 | 0.68 | 3.519 |
| mt12qsg120a | m | Fita acústica de polietileno expandido de 48 mm de largura e 3 mm de espessura. (material) | 0.3 | 2.05 | 0.615 |
| mt12qsg020b | m | Perfil guia G48, de aço galvanizado (Z 275), de 48x28 mm, segundo ABNT NBR 15217. (material) | 0.77 | 3.56 | 2.741 |
| mt12qsg020e | m | Perfil montante M48, de aço galvanizado (Z 275), de 48x35 mm, segundo ABNT NBR 15217. (material) | 1.25 | 4.22 | 5.275 |
| mt12qsg010a | m² | Placa de gesso acartonado standard ST, de 12,5 mm de espessura, de superfície lisa e com as bordas rebaixados, segundo ABNT NBR 14715. (material) | 0.525 | 14.75 | 7.744 |
| mt12qsg050q | Un | Parafuso LA 9 de aço zincado, com cabeça lentilha e ponta agulha, de 3,5 mm de diâmetro e 9 mm de comprimento. (material) | 5.375 | 0.03 | 0.161 |
| mt12qsg050b | Un | Parafuso TA 25 de aço zincado, com cabeça trombeta e ponta agulha, de 3,5 mm de diâmetro e 25 mm de comprimento. (material) | 1.563 | 0.03 | 0.047 |
| mt16lva210a | m² | Feltro de lã de vidro, de 50 mm de espessura, resistência térmica 1,19 m²K/W, condutibilidade térmica 0,042 W/(mK), segundo ABNT NBR 11362. (material) | 0.5 | 13.65 | 6.825 |
| mt12qsg090 | kg | Massa de juntas para placas de gesso acartonado. (material) | 0.175 | 2.83 | 0.495 |
| mt12qsg100a | m | Fita microperfurada de papel, de 50 mm de largura, para acabamento de juntas de placas de gesso acartonado. (material) | 0.75 | 0.16 | 0.120 |
| mo053 | h | Montador de pré-fabricados interiores. (mão de obra) | 0.232 | 33.54 | 7.781 |
| mo100 | h | Ajudante de montador de pré-fabricados interiores. (mão de obra) | 0.105 | 27.93 | 2.933 |
| % | % | Custos diretos complementares | 2 % | 41.930 | 0.839 |
|  |  | Custos diretos |  |  | 42.769 |

Resíduos:
- colocação: mt12qsg010a; fator de resíduo 0.018
- colocação: mt12qsg050q Parafuso LA 9 de aço zincado, com cabeça lentilha e ponta agulha, de 3,5 mm de diâmetro e 9 mm de comprimento; fator de resíduo 0.00555556
- colocação: mt12qsg050b Parafuso TA 25 de aço zincado, com cabeça trombeta e ponta agulha, de 3,5 mm de diâmetro e 25 mm de comprimento; fator de resíduo 0.00533333
- colocação: mt16lva210a; fator de resíduo 0.06
- colocação: mt12qsg090 Massa de juntas para placas de gesso acartonado; fator de resíduo 0.03

## Recursos

**mt12qsg010a** m² Placa de gesso acartonado standard ST
Dados técnicos: Custo energético 197.338 MJ; Emissão de CO2 2.944 kg; Código LER 17 08 02; Massa do elemento 7.5 kg; Volume 0.0075 m3
Resíduos:
- embalagem: re170203 Plástico. (componente de resíduo); rendimento 0.004 kg; Código LER 17 02 03; Massa do elemento 1 kg; Volume 0.001667 m3

**mt12qsg050q** Un Parafuso LA 9 de aço zincado, com cabeça lentilha e ponta agulha, de 3,5 mm de diâmetro e 9 mm de comprimento
Dados técnicos: Custo energético 0.009 MJ; Emissão de CO2 0.001 kg; Código LER 17 04 05; Massa do elemento 0.0009 kg
Resíduos:
- embalagem: re150101 Embalagens de papel e cartão. (componente de resíduo); rendimento 0.001 kg; Código LER 15 01 01; Massa do elemento 1 kg; Volume 0.001333 m3

**mt12qsg050b** Un Parafuso TA 25 de aço zincado, com cabeça trombeta e ponta agulha, de 3,5 mm de diâmetro e 25 mm de comprimento
Dados técnicos: Custo energético 0.015 MJ; Emissão de CO2 0.002 kg; Código LER 17 04 05; Massa do elemento 0.0015 kg
Resíduos:
- embalagem: re150101 Embalagens de papel e cartão; rendimento 0.001 kg

**mt16lva210a** m² Feltro de lã de vidro
Dados técnicos: Custo energético 90.261 MJ; Emissão de CO2 4.555 kg; Código LER 17 06 04; Massa do elemento 2.4 kg; Volume 0.004 m3
Resíduos:
- embalagem: re170203 Plástico; rendimento 0.024 kg

**mt12qsg090** kg Massa de juntas para placas de gesso acartonado
Dados técnicos: Custo energético 12.798 MJ; Emissão de CO2 0.436 kg; Código LER 17 08 02; Massa do elemento 1 kg; Volume 0.001 m3
Resíduos:
- embalagem: re170203 Plástico; rendimento 0.02 kg
