# Peça de arremate de aço galvanizado

- Propriedade do ficheiro: CYPE Ingenieros S.A.
- Formato: FIEBDC-3/2016
- Programa: Gerador de preços para construção civil. CYPE Ingenieros, S.A.
- Data: 17/06/2024
- Âmbito geográfico: Brasil
- Moeda: BRL
- Custos indiretos: 3 %
- Despesas gerais: 13 %
- Lucro: 6 %
- IVA: 17 %

## H Arremates e trabalhos auxiliares

### HR Arremates de fachada

#### HRA De aço galvanizado

**HRA100** m Peça de arremate de aço galvanizado.
Peça de arremate de chapa dobrada de aço galvanizado, espessura 0,8 mm, desenvolvimento 400 mm e 3 dobras; fixação com parafusos autoperfurantes de aço galvanizado, e vedação das juntas entre peças e, se for o caso, das uniões com os muros com vedante adesivo monocomponente.
Inclui: Marcação da disposição das peças. Corte das peças. Colocação, aprumo, nivelamento e alinhamento. Resolução de encontros e de pontos singulares. Vedação de juntas e limpeza.
Critério de medição de projeto: Comprimento medido segundo documentação gráfica de Projeto.
Critério de quantitativos de obra: Medir-se-á o comprimento realmente executado segundo especificações de Projeto.

| Código | Un | Descrição | Rendimento | Preço | Importância |
|---|---|---|---|---|---|
| mt12www050 | Un | Parafuso autoperfurante de aço galvanizado. (material) | 2 | 0.14 | 0.280 |
| mt20rca010hn | m | Peça de arremate de chapa dobrada de aço galvanizado, espessura 0,8 mm, desenvolvimento 400 mm e 3 dobras. (material) | 1 | 16.28 | 16.280 |
| mt22www010d | Un | Cartucho de 290 ml de vedante adesivo monocomponente, neutro, súper elástico, à base de polímero MS, cor transparente, com resistência à intempérie e aos raios UV e alongamento até à ruptura 750%. (material) | 0.2 | 14.53 | 2.906 |
| mo018 | h | Serralheiro. (mão de obra) | 0.122 | 32.62 | 3.980 |
| mo059 | h | Ajudante de serralheiro. (mão de obra) | 0.122 | 30.15 | 3.678 |
| % | % | Custos diretos complementares | 2 % | 27.124 | 0.542 |
|  |  | Custos diretos |  |  | 27.666 |

Resíduos:
- colocação: mt12www050 Parafuso autoperfurante de aço galvanizado; fator de resíduo 0.0052381
- colocação: mt20rca010hn Peça de arremate de chapa dobrada de aço galvanizado, espessura 0,8 mm, desenvolvimento 400 mm e 3 dobras; fator de resíduo 0.00530008
- colocação: mt22www010d; fator de resíduo 0.06

## Recursos

**mt12www050** Un Parafuso autoperfurante de aço galvanizado
Dados técnicos: Custo energético 0.053 MJ; Emissão de CO2 0.006 kg; Código LER 17 04 05; Massa do elemento 0.0021 kg
Resíduos:
- embalagem: re150101 Embalagens de papel e cartão. (componente de resíduo); rendimento 0.001 kg; Código LER 15 01 01; Massa do elemento 1 kg; Volume 0.001333 m3

**mt20rca010hn** m Peça de arremate de chapa dobrada de aço galvanizado, espessura 0,8 mm, desenvolvimento 400 mm e 3 dobras
Dados técnicos: Custo energético 63.425 MJ; Emissão de CO2 6.428 kg; Código LER 17 04 05; Massa do elemento 2.496 kg; Volume 0.001189 m3
Resíduos:
- embalagem: re170203 Plástico. (componente de resíduo); rendimento 0.008 kg; Código LER 17 02 03; Massa do elemento 1 kg; Volume 0.001667 m3

**mt22www010d** Un Cartucho de 290 ml de vedante adesivo monocomponente
Dados técnicos: Custo energético 70.388 MJ; Emissão de CO2 3.428 kg; Código LER 17 09 04; Massa do elemento 0.421 kg; Volume 0.000281 m3
Resíduos:
- embalagem: re170203 Plástico; rendimento 0.1 kg
