# Chapim pré-fabricado, de concreto

- Propriedade do ficheiro: CYPE Ingenieros S.A.
- Formato: FIEBDC-3/2016
- Programa: Gerador de preços para construção civil. CYPE Ingenieros, S.A.
- Data: 17/06/2024
- Âmbito geográfico: Brasil
- Moeda: BRL
- Custos indiretos: 3 %
- Despesas gerais: 13 %
- Lucro: 6 %
- IVA: 17 %

## H Arremates e trabalhos auxiliares

### HR Arremates de fachada

#### HRF Pré-fabricados de concreto

**HRF040** m Chapim pré-fabricado, de concreto.
Chapim pré-fabricado de concreto, em peças de 1000x140x55 mm, com pingadeira e ancoragem metálica; assente com argamassa de cimento, confeccionada em obra, com aditivo hidrófugo, dosificação 1:4; e rejuntamento das peças e, se for o caso, das uniões com os muros com argamassa de rejuntamento especial para pré-fabricados de concreto. Inclusive protetor hidrófugo em base aquosa, para tratamento superficial hidrofugante.
Inclui: Preparação da superfície de apoio. Marcação da disposição das peças. Colocação, aprumo, nivelamento e alinhamento das peças. Rejuntamento e limpeza. Aplicação em duas camadas do tratamento superficial hidrofugante.
Critério de medição de projeto: Comprimento medido entre eixos, segundo documentação gráfica de Projeto.
Critério de quantitativos de obra: Medir-se-á, a eixos, o comprimento realmente executado segundo especificações de Projeto.

| Código | Un | Descrição | Rendimento | Preço | Importância |
|---|---|---|---|---|---|
| mt20rhr010b | m | Chapim pré-fabricado de concreto, em peças de 1000x140x55 mm, com pingadeira e ancoragem metálica. (material) | 1.05 | 11.06 | 11.613 |
| mt08aaa010a | m³ | Água. (material) | 0.007 | 3.79 | 0.027 |
| mt01arg002a | m³ | Areia média lavada. (material) | 0.053 | 112.99 | 5.988 |
| mt08cem002 | kg | Cimento cinza em sacos. (material) | 13.3 | 0.63 | 8.379 |
| mt08adt010 | kg | Aditivo hidrófugo para impermeabilização de argamassas ou concretos. (material) | 0.266 | 3.03 | 0.806 |
| mt09mcr360al | kg | Argamassa de rejuntamento cimentícia tipo II, cor cinza, para juntas entre 2 e 10 mm e utilização em ambientes interiores e exteriores, composta de cimento cinza, cargas minerais, pigmentos e aditivos, segundo ABNT NBR 14992. (material) | 0.011 | 4.06 | 0.045 |
| mt28pcs010a | l | Protetor hidrófugo em base aquosa, incolor, auto-limpável, repelente da água e da sujeira, para tratamento superficial hidrofugante, para aplicar com trincha sobre superfícies de pedra natural ou pedra artificial. (material) | 0.35 | 26.84 | 9.394 |
| mq06hor010 | h | Betoneira elétrica com uma capacidade de amassamento de 160 l. (equipamento) | 0.028 | 12.69 | 0.355 |
| mo020 | h | Pedreiro. (mão de obra) | 0.389 | 32.24 | 12.541 |
| mo113 | h | Auxiliar de serviços gerais. (mão de obra) | 0.729 | 27.81 | 20.273 |
| % | % | Custos diretos complementares | 2 % | 69.421 | 1.388 |
|  |  | Custos diretos |  |  | 70.809 |

Resíduos:
- colocação: mt20rhr010b Chapim pré-fabricado de concreto, em peças de 1000x140x55 mm, com pingadeira e ancoragem metálica; fator de resíduo 0.0084
- colocação: mt01arg002a Areia média lavada; fator de resíduo 0.003
- colocação: mt08cem002 Cimento cinza em sacos; fator de resíduo 0.0063
- colocação: mt08adt010 Aditivo hidrófugo para impermeabilização de argamassas ou concretos; fator de resíduo 0.055
- colocação: mt09mcr360al; fator de resíduo 0.07
- colocação: mt28pcs010a; fator de resíduo 0.0390762

## Recursos

**mt20rhr010b** m Chapim pré-fabricado de concreto, em peças de 1000x140x55 mm, com pingadeira e ancoragem metálica
Dados técnicos: Custo energético 3.077 MJ; Emissão de CO2 1.331 kg; Código LER 17 01 01; Massa do elemento 8.8 kg; Volume 0.005867 m3
Resíduos:
- embalagem: re170201 Madeira. (componente de resíduo); rendimento 0.015 kg; Código LER 17 02 01; Massa do elemento 1 kg; Volume 0.000909 m3
- embalagem: re170203 Plástico. (componente de resíduo); rendimento 0.008 kg; Código LER 17 02 03; Massa do elemento 1 kg; Volume 0.001667 m3

**mt08aaa010a** m³ Água
Dados técnicos: Custo energético 60.000 MJ; Emissão de CO2 30.000 kg

**mt01arg002a** m³ Areia média lavada
Dados técnicos: Custo energético 146.250 MJ; Emissão de CO2 7.800 kg; Código LER 01 04 09; Massa do elemento 1950 kg; Volume 1.21875 m3

**mt08cem002** kg Cimento cinza em sacos
Dados técnicos: Custo energético 7.174 MJ; Emissão de CO2 0.904 kg; Código LER 17 01 01; Massa do elemento 1 kg; Volume 0.000667 m3
Resíduos:
- embalagem: re150101 Embalagens de papel e cartão. (componente de resíduo); rendimento 0.014 kg; Código LER 15 01 01; Massa do elemento 1 kg; Volume 0.001333 m3
- embalagem: re170201 Madeira; rendimento 0.001 kg
- embalagem: re170203 Plástico; rendimento 0.003 kg

**mt08adt010** kg Aditivo hidrófugo para impermeabilização de argamassas ou concretos
Dados técnicos: Custo energético 71.130 MJ; Emissão de CO2 2.824 kg; Código LER 17 09 04; Massa do elemento 1 kg; Volume 0.000667 m3
Resíduos:
- embalagem: re170203 Plástico; rendimento 0.032 kg

**mt09mcr360al** kg Argamassa de rejuntamento cimentícia tipo II
Dados técnicos: Custo energético 7.725 MJ; Emissão de CO2 0.576 kg; Código LER 17 09 04; Massa do elemento 1 kg; Volume 0.000667 m3
Resíduos:
- embalagem: re150101 Embalagens de papel e cartão; rendimento 0.02 kg
- embalagem: re170201 Madeira; rendimento 0.005 kg
- embalagem: re170203 Plástico; rendimento 0.008 kg

**mt28pcs010a** l Protetor hidrófugo em base aquosa
Dados técnicos: Custo energético 0.564 MJ; Emissão de CO2 0.029 kg; Código LER 17 09 04; Massa do elemento 0.8 kg; Volume 0.000533 m3
Resíduos:
- embalagem: re150104 Embalagens de metal. (componente de resíduo); rendimento 0.057 kg; Código LER 15 01 04; Massa do elemento 1 kg; Volume 0.001667 m3
