# Gárgula de concreto polímero, cor a escolher, de 140x220 mm de seção, assente com cimento cola

- Propriedade do ficheiro: CYPE INGENIEROS, S.A.
- Formato: FIEBDC-3/2002
- Âmbito geográfico: Brasil
- Custos indiretos: 3.00 %
- Despesas gerais: 13.00 %
- Lucro: 6.00 %
- IVA: 17.00 %

**HRG010** Un Gárgula de concreto polímero, cor a escolher, de 140x220 mm de seção, assente com cimento cola.
Formação de gárgula de concreto polímero, cor a escolher, de 140x220 mm de seção, de superfície polida e base retangular, com pingadeira inferior, assente com uma camada de cimento cola flexível. Inclusive nivelação e arremate da impermeabilização em caso necessário.
Inclui: Marcação da disposição das peças. Colocação, aprume, nivelação e alinhamento. Vedação de juntas e limpeza.
Critério de medição de projeto: Número de unidades previstas, segundo documentação gráfica de Projeto.
Critério de quantitativos de obra: Medir-se-á o número de unidades realmente executadas segundo especificações de Projeto.

| Código | Un | Descrição | Rendimento | Preço | Importância |
|---|---|---|---|---|---|
| mt20wwa040 | kg | Cimento cola flexível e de grande aderência. (material) | 0.300 | 0.33 | 0.10 |
| mt20ghp010k | Un | Gárgula de concreto polímero, cor a escolher, de 140x220 mm de seção, de superfície polida e base retangular, com pingadeira inferior. (material) | 1.000 | 7.89 | 7.89 |
| mt20wwa035 | Un | Caixa de primer para pastas (250 cm³). (material) | 0.016 | 3.54 | 0.06 |
| mt20wwa030 | Un | Caixa de pasta de poliuretano impermeável (310 cm³). (material) | 0.032 | 3.48 | 0.11 |
| mo020 | h | Pedreiro. (mão de obra) | 0.129 | 18.71 | 2.41 |
| mo113 | h | Auxiliar de serviços gerais. (mão de obra) | 0.129 | 12.05 | 1.55 |
| % | % | Custos diretos complementares | 2 % | 12.12 | 0.24 |
|  |  | Custos diretos |  |  | 12.36 |
