# Arremate de cornija de mármore Rosa Aurora, de 36 a 50 cm de largura e 2 cm de espessura

- Propriedade do ficheiro: CYPE INGENIEROS, S.A.
- Formato: FIEBDC-3/2002
- Âmbito geográfico: Brasil
- Custos indiretos: 3.00 %
- Despesas gerais: 13.00 %
- Lucro: 6.00 %
- IVA: 17.00 %

**HRM020** m Arremate de cornija de mármore Rosa Aurora, de 36 a 50 cm de largura e 2 cm de espessura.
Formação de arremate de cornija de mármore Rosa Aurora, de 36 a 50 cm de largura e 2 cm de espessura, com pingadeira, face e borda reto polidos, assente com uma camada de argamassa de cimento, confeccionada em obra, com aditivo hidrófugo, dosificação 1:4, criando um caimento suficiente para drenar a água. Incluindo enchimento das juntas entre peças e ligações com as paredes com argamassa de rejuntamento especial para revestimentos de pedra natural.
Inclui: Marcação da disposição das peças. Colocação de réguas e prumadas fixas ao muro. Colocação, aprume, nivelação e alinhamento. Enchimento das juntas e limpeza.
Critério de medição de projeto: Comprimento medido pelo seu maior desenvolvimento linear, segundo documentação gráfica de Projeto.
Critério de quantitativos de obra: Medir-se-á, pelo seu maior desenvolvimento linear, o comprimento realmente executado segundo especificações de Projeto, incluindo o comprimento que se poderá perder em meias esquadrias.

| Código | Un | Descrição | Rendimento | Preço | Importância |
|---|---|---|---|---|---|
| mt08aaa010a | m³ | Água. (material) | 0.006 | 0.82 | 0.00 |
| mt01arg005a | t | Areia de pedreira, para argamassa preparada em obra. (material) | 0.020 | 11.20 | 0.22 |
| mt08cem002 | kg | Cimento cinza em sacos. (material) | 4.940 | 0.14 | 0.69 |
| mt08adt010 | kg | Aditivo hidrófugo para impermeabilização de argamassas ou concretos. (material) | 0.099 | 0.66 | 0.07 |
| mt20rpn010xa | m | Arremate de cornija de mármore Rosa Aurora, de 36 a 50 cm de largura e 2 cm de espessura, com pingadeira, face e borda reto polidos. (material) | 1.050 | 26.72 | 28.06 |
| mt09mcr220 | kg | Argamassa de rejuntamento para revestimentos, interiores ou exteriores, de pedra natural, polida ou para polir, composta de cimento, inertes à base de pó de mármore, pigmentos resistentes aos álcalis e aditivos especiais. (material) | 0.035 | 0.96 | 0.03 |
| mq06hor010 | h | Betoneira. (equipamento) | 0.010 | 0.92 | 0.01 |
| mo020 | h | Pedreiro. (mão de obra) | 0.246 | 3.38 | 0.83 |
| mo113 | h | Auxiliar de serviços gerais. (mão de obra) | 0.381 | 2.39 | 0.91 |
| % | % | Custos diretos complementares | 2 % | 30.82 | 0.62 |
|  |  | Custos diretos |  |  | 31.44 |
