# Soco de concreto polímero de superfície polida, de cor cinza, de 5x32,5 cm

- Propriedade do ficheiro: CYPE INGENIEROS, S.A.
- Formato: FIEBDC-3/2002
- Âmbito geográfico: Brasil
- Custos indiretos: 3.00 %
- Despesas gerais: 13.00 %
- Lucro: 6.00 %
- IVA: 17.00 %

**HRZ010** m Soco de concreto polímero de superfície polida, de cor cinza, de 5x32,5 cm.
Execução de soco de concreto polímero de superfície polida, de cor cinza, de 5x32,5 cm, com ancoragem metálica de aço inoxidável, assente com uma camada de argamassa de cimento, confeccionada em obra, com aditivo hidrófugo, dosificação 1:3, com uma espessura de 15 mm, sobre a qual se introduzem as ancoragens metálicas, prevendo uma junta de 5 mm entre peças. Inclusive enchimento entre peças e ligações com as paredes de fachada e esquadrias com massa de poliuretano de grande flexibilidade.
Inclui: Implantação das peças sobre o paramento. Colocação de réguas e prumadas fixas ao muro. Colocação, aprume, nivelação e alinhamento. Vedação das juntas e limpeza do soco.
Critério de medição de projeto: Comprimento medido pelo seu maior desenvolvimento linear, segundo documentação gráfica de Projeto.
Critério de quantitativos de obra: Medir-se-á, pelo seu maior desenvolvimento linear, o comprimento realmente executado segundo especificações de Projeto, incluindo o comprimento que se poderá perder em meias esquadrias.

| Código | Un | Descrição | Rendimento | Preço | Importância |
|---|---|---|---|---|---|
| mt08aaa010a | m³ | Água. (material) | 0.006 | 0.82 | 0.00 |
| mt01arg005a | t | Areia de pedreira, para argamassa preparada em obra. (material) | 0.005 | 11.20 | 0.06 |
| mt08cem002 | kg | Cimento cinza em sacos. (material) | 1.565 | 0.14 | 0.22 |
| mt08adt010 | kg | Aditivo hidrófugo para impermeabilização de argamassas ou concretos. (material) | 0.031 | 0.66 | 0.02 |
| mt20wwa040 | kg | Cimento cola flexível e de grande aderência. (material) | 1.961 | 0.33 | 0.65 |
| mt20zhp010d | m | Soco de concreto polímero de superfície polida, de cor cinza, de 5x32,5 cm, com ancoragem metálica de aço inoxidável. (material) | 1.050 | 23.95 | 25.15 |
| mt20wwa025 | m | Perfil de espuma de polietileno, de 6 mm de diâmetro, para rejuntamento. (material) | 0.375 | 0.26 | 0.10 |
| mt20wwa035 | Un | Caixa de primer para pastas (250 cm³). (material) | 0.035 | 3.54 | 0.12 |
| mt20wwa030 | Un | Caixa de pasta de poliuretano impermeável (310 cm³). (material) | 0.071 | 3.48 | 0.25 |
| mq06hor010 | h | Betoneira. (equipamento) | 0.006 | 0.92 | 0.01 |
| mo020 | h | Pedreiro. (mão de obra) | 0.401 | 18.71 | 7.50 |
| mo113 | h | Auxiliar de serviços gerais. (mão de obra) | 0.437 | 12.05 | 5.27 |
| % | % | Custos diretos complementares | 2 % | 39.35 | 0.79 |
|  |  | Custos diretos |  |  | 40.14 |
