# Medidor de óleo diesel

- Propriedade do ficheiro: CYPE Ingenieros S.A.
- Formato: FIEBDC-3/2016
- Programa: Gerador de preços para construção civil. CYPE Ingenieros, S.A.
- Data: 27/09/2024
- Âmbito geográfico: Brasil
- Moeda: BRL
- Custos indiretos: 3 %
- Despesas gerais: 13 %
- Lucro: 6 %
- IVA: 17 %

## I Instalações

### IC Aquecimento, refrigeração, climatização e água quente

#### ICD Combustível líquido

**ICD170** Un Medidor de óleo diesel.
Medidor de óleo diesel, para enroscar, de 1/8" de diâmetro nominal, vazão máxima de 80 l/h e temperatura máxima do líquido conduzido 50°C. Inclusive elementos de montagem e outros acessórios necessários para o seu correto funcionamento. Totalmente montado, ligado e testado.
Inclui: Marcação. Colocação do medidor. Ligação.
Critério de medição de projeto: Número de unidades previstas, segundo documentação gráfica de Projeto.
Critério de quantitativos de obra: Medir-se-á o número de unidades realmente executadas segundo especificações de Projeto.

| Código | Un | Descrição | Rendimento | Preço | Importância |
|---|---|---|---|---|---|
| mt38sss200a | Un | Medidor de óleo diesel, para enroscar, de 1/8" de diâmetro nominal, vazão máxima de 80 l/h e temperatura máxima do líquido conduzido 50°C, inclusive nípeis de ligação. (material) | 1 | 1599.87 | 1599.870 |
| mo004 | h | Montador de instalações de calefação. (mão de obra) | 0.458 | 40.91 | 18.737 |
| % | % | Custos diretos complementares | 2 % | 1618.607 | 32.372 |
|  |  | Custos diretos |  |  | 1650.979 |
