# Equipamento água-água, bomba de calor, para produção de água quente, aquecimento e refrigeração

- Propriedade do ficheiro: CYPE Ingenieros S.A.
- Formato: FIEBDC-3/2016
- Programa: Gerador de preços para construção civil. CYPE Ingenieros, S.A.
- Data: 16/12/2023
- Âmbito geográfico: Brasil
- Moeda: BRL
- Custos indiretos: 3 %
- Despesas gerais: 13 %
- Lucro: 6 %
- IVA: 17 %

## I Instalações

### IC Aquecimento, refrigeração, climatização e água quente

#### ICV Unidades centrais para aquecimento, refrigeração, climatização e água quente

**ICV163** Un Equipamento água-água, bomba de calor, para produção de água quente, aquecimento e refrigeração.
Bomba de calor reversível água-água, classe de eficiência energética A++, potência calorífica nominal 6,4 kW, COP 4,8, potência frigorífica nominal 7 kW, EER 5,3, pressão sonora 33 dBA, dimensões 1183x595x600 mm, peso 168 kg, alimentação trifásica a 400 V, com temperatura de impulsão até 65°C, circuito refrigerante com injeção de vapor EVI de alto rendimento, válvula de 4 vias para inversão de ciclo, permutadores de placas de aço inoxidável de alta capacidade com injeção de líquido, refrigerante R-410A, aquecimento elétrico adicional de potência configurável até 9 kW, sistema de controle, com controle da temperatura com sonda exterior, display digital, por cabo, programação diária e semanal, para controle de vários circuitos de aquecimento com módulos e termostatos adicionais, e módulo hidráulico com permutador de placas, para o aproveitamento energético do poço de águas subterrâneas, e bombas de circulação de alta eficiência. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42vai053da | Un | Bomba de calor reversível água-água, classe de eficiência energética A++, potência calorífica nominal 6,4 kW, COP 4,8, potência frigorífica nominal 7 kW, EER 5,3, pressão sonora 33 dBA, dimensões 1183x595x600 mm, peso 168 kg, alimentação trifásica a 400 V, com temperatura de impulsão até 65°C, circuito refrigerante com injeção de vapor EVI de alto rendimento, válvula de 4 vias para inversão de ciclo, permutadores de placas de aço inoxidável de alta capacidade com injeção de líquido, refrigerante R-410A, aquecimento elétrico adicional de potência configurável até 9 kW, sistema de controle, com controle da temperatura com sonda exterior, display digital, por cabo, programação diária e semanal, para controle de vários circuitos de aquecimento com módulos e termostatos adicionais, e módulo hidráulico com permutador de placas, para o aproveitamento energético do poço de águas subterrâneas, e bombas de circulação de alta eficiência. (material) | 1 | 86064.78 | 86064.780 |
| mt42eco100cg | Un | Reservatório com permutador de água quente de aço inoxidável AISI 316, de 400 litros de capacidade, classe de eficiência energética C, de 670 mm de diâmetro exterior, 1700 mm de altura total, 8 bar de pressão de trabalho, com serpentina espiral corrugada flexível de 4,1 m² de superfície de permutação, isolamento térmico de espuma rígida de poliuretano injetado livre de HCFC e acabamento exterior com forro de PVC semi-rígido. (material) | 1 | 18806.27 | 18806.270 |
| mt37www060f | Un | Filtro de retenção de resíduos de latão, com peneiro de aço inoxidável com perfurações de 0,5 mm de diâmetro, com rosca de 1 1/4", para uma pressão máxima de funcionamento de 16 bar e uma temperatura máxima de 110°C. (material) | 1 | 55.71 | 55.710 |
| mt37www050e | Un | União anti-vibração, de borracha, com rosca de 1 1/4", para uma pressão máxima de funcionamento de 10 bar. (material) | 4 | 110.92 | 443.680 |
| mt42www050 | Un | Termômetro bimetálico, diâmetro de esfera de 100 mm, com tomada vertical, com bainha de 1/2", escala de temperatura de 0 a 120°C. (material) | 1 | 366.35 | 366.350 |
| mt37sve010d | Un | Registro de esfera de latão niquelado para enroscar de 1". (material) | 2 | 36.27 | 72.540 |
| mt37sve010e | Un | Registro de esfera de latão niquelado para enroscar de 1 1/4". (material) | 4 | 50.08 | 200.320 |
| mo005 | h | Instalador de ar condicionado. (mão de obra) | 7.511 | 40.02 | 300.590 |
| mo104 | h | Ajudante de instalador de ar condicionado. (mão de obra) | 7.511 | 34.41 | 258.454 |
| % | % | Custos diretos complementares | 2 % | 106568.694 | 2131.374 |
|  |  | Custos diretos |  |  | 108700.068 |

## Recursos

**mt42vai053da** Un Bomba de calor reversível água-água
Dados técnicos: Custo energético 7353.248 MJ; Emissão de CO2 431.981 kg
Resíduos:
- embalagem: re150101 Embalagens de papel e cartão. (componente de resíduo); rendimento 3.263 kg; Código LER 15 01 01; Massa do elemento 1 kg; Volume 0.001333 m3
- embalagem: re170201 Madeira. (componente de resíduo); rendimento 0.74 kg; Código LER 17 02 01; Massa do elemento 1 kg; Volume 0.000909 m3

**mt42eco100cg** Un Reservatório com permutador de água quente de aço inoxidável AISI 316
Dados técnicos: Custo energético 4683.073 MJ; Emissão de CO2 415.024 kg
Resíduos:
- embalagem: re150101 Embalagens de papel e cartão; rendimento 2.368 kg
- embalagem: re170201 Madeira; rendimento 0.63 kg

**mt37www060f** Un Filtro de retenção de resíduos de latão
Dados técnicos: Custo energético 860.723 MJ; Emissão de CO2 61.001 kg
Resíduos:
- embalagem: re150101 Embalagens de papel e cartão; rendimento 0.072 kg

**mt37www050e** Un União anti-vibração, de borracha, com rosca de 1 1/4", para uma pressão máxima de funcionamento de 10 bar
Dados técnicos: Custo energético 185.212 MJ; Emissão de CO2 16.468 kg
Resíduos:
- embalagem: re150101 Embalagens de papel e cartão; rendimento 0.072 kg

**mt37sve010d** Un Registro de esfera de latão niquelado para enroscar de 1"
Dados técnicos: Custo energético 843.399 MJ; Emissão de CO2 56.701 kg
Resíduos:
- embalagem: re150101 Embalagens de papel e cartão; rendimento 0.072 kg

**mt37sve010e** Un Registro de esfera de latão niquelado para enroscar de 1 1/4"
Dados técnicos: Custo energético 1282.649 MJ; Emissão de CO2 86.201 kg
Resíduos:
- embalagem: re150101 Embalagens de papel e cartão; rendimento 0.072 kg
