# Equipamento formado por unidade água-água bomba de calor

- Propriedade do ficheiro: CYPE INGENIEROS, S.A.
- Formato: FIEBDC-3/2002
- Âmbito geográfico: Brasil
- Moeda: BRL
- Custos indiretos: 3.00 %
- Despesas gerais: 13.00 %
- Lucro: 6.00 %
- IVA: 17.00 %

**ICV059** Un Equipamento formado por unidade água-água bomba de calor, para aquecimento e produção de água quente, para gás refrigerante R-410A, alimentação monofásica a 230 V, potência calorífica nominal regulável entre 1,5 e 9 kW, COP 4,5, dimensões 1804x600x710 mm, potência sonora 44 dBA, peso 245 kg, com compressor scroll com tecnologia Inverter Copeland com motor elétrico de ímanes permanentes, controle Micro PC Carel, bombas de circulação Wilo de velocidade variável e alta eficiência (classe energética A), válvula de expansão eletrônica Carel, permutadores de placas Alfa Laval, reservatório de água quente de 165 litros com serpentina de aço inoxidável e tomada para recirculação de 3/4" de diâmetro, vaso de expansão de 8 l, grupo de segurança e kit de isolamento acústico integral, com possibilidade de ligar em cascata até 3 unidades e com possibilidade de gerir até 4 grupos de impulsão, para um circuito direto e três circuitos com válvula misturadora, com duas sondas de imersão e sonda de temperatura exterior e aerotermo de água quente, para instalação no exterior. Totalmente montado, ligado e colocado em funcionamento pela empresa instaladora para a verificação do seu correto funcionamento.
Equipamento formado por unidade água-água bomba de calor, para aquecimento e produção de água quente, para gás refrigerante R-410A, alimentação monofásica a 230 V, potência calorífica nominal regulável entre 1,5 e 9 kW, COP 4,5, dimensões 1804x600x710 mm, potência sonora 44 dBA, peso 245 kg, com compressor scroll com tecnologia Inverter Copeland com motor elétrico de ímanes permanentes, controle Micro PC Carel, bombas de circulação Wilo de velocidade variável e alta eficiência (classe energética A), válvula de expansão eletrônica Carel, permutadores de placas Alfa Laval, reservatório de água quente de 165 litros com serpentina de aço inoxidável e tomada para recirculação de 3/4" de diâmetro, vaso de expansão de 8 l, grupo de segurança e kit de isolamento acústico integral, com possibilidade de ligar em cascata até 3 unidades e com possibilidade de gerir até 4 grupos de impulsão, para um circuito direto e três circuitos com válvula misturadora, com duas sondas de imersão e sonda de temperatura exterior e aerotermo de água quente, para instalação no exterior. Totalmente montado, ligado e colocado em funcionamento pela empresa instaladora para a verificação do seu correto funcionamento.
Inclui: Marcação do equipamento. Colocação e fixação do equipamento e dos seus acessórios. Ligação com as redes de abastecimento de água, elétrica e de coleta de condensados. Colocação em funcionamento.
Critério de medição de projeto: Número de unidades previstas, segundo documentação gráfica de Projeto.
Critério de quantitativos de obra: Medir-se-á o número de unidades realmente executadas segundo especificações de Projeto.

| Código | Un | Descrição | Rendimento | Preço | Importância |
|---|---|---|---|---|---|
| mt42eco050aaa | Un | Unidade água-água bomba de calor, para aquecimento e produção de água quente, para gás refrigerante R-410A, alimentação monofásica a 230 V, potência calorífica nominal regulável entre 1,5 e 9 kW, COP 4,5, dimensões 1804x600x710 mm, potência sonora 44 dBA, peso 245 kg, com compressor scroll com tecnologia Inverter Copeland com motor elétrico de ímanes permanentes, controle Micro PC Carel, bombas de circulação Wilo de velocidade variável e alta eficiência (classe energética A), válvula de expansão eletrônica Carel, permutadores de placas Alfa Laval, reservatório de água quente de 165 litros com serpentina de aço inoxidável e tomada para recirculação de 3/4" de diâmetro, vaso de expansão de 8 l, grupo de segurança e kit de isolamento acústico integral, com possibilidade de ligar em cascata até 3 unidades e com possibilidade de gerir até 4 grupos de impulsão, para um circuito direto e três circuitos com válvula misturadora, com duas sondas de imersão e sonda de temperatura exterior. (material) | 1.000 | 32618.65 | 32618.65 |
| mt42eco005a | Un | Aerotermo de água quente, com ventilador de velocidade variável e. (material) | 1.000 | 7795.65 | 7795.65 |
| mt37www060f | Un | Filtro de retenção de resíduos de latão, com peneiro de aço inoxidável com perfurações de 0,5 mm de diâmetro, com rosca de 1 1/4", para uma pressão máxima de funcionamento de 16 bar e uma temperatura máxima de 110°C. (material) | 2.000 | 52.24 | 104.48 |
| mt37www050c | Un | União anti-vibração, de borracha, com rosca de 1", para uma pressão máxima de funcionamento de 10 bar. (material) | 2.000 | 45.11 | 90.22 |
| mt37www050e | Un | União anti-vibração, de borracha, com rosca de 1 1/4", para uma pressão máxima de funcionamento de 10 bar. (material) | 4.000 | 51.44 | 205.76 |
| mt42www050 | Un | Termômetro bimetálico, diâmetro de esfera de 100 mm, com tomada vertical, com bainha de 1/2", escala de temperatura de 0 a 120°C. (material) | 1.000 | 88.38 | 88.38 |
| mt37sve010d | Un | Registro de esfera de latão niquelado para enroscar de 1". (material) | 2.000 | 26.65 | 53.30 |
| mt37sve010e | Un | Registro de esfera de latão niquelado para enroscar de 1 1/4". (material) | 4.000 | 41.44 | 165.76 |
| mo005 | h | Instalador de ar condicionado. (mão de obra) | 13.557 | 25.36 | 343.81 |
| mo104 | h | Ajudante de instalador de ar condicionado. (mão de obra) | 13.557 | 19.36 | 262.46 |
| % | % | Custos diretos complementares | 2 % | 41728.47 | 834.57 |
|  |  | Custos diretos |  |  | 42563.04 |
