# Equipamento ar-água para produção de água quente

- Propriedade do ficheiro: CYPE INGENIEROS, S.A.
- Formato: FIEBDC-3/2002
- Âmbito geográfico: Brasil
- Moeda: BRL
- Custos indiretos: 3.00 %
- Despesas gerais: 13.00 %
- Lucro: 6.00 %
- IVA: 17.00 %

**ICV060** Un Equipamento ar-água para produção de água quente, aquecimento e refrigeração, para gás R-410A, alimentação trifásica (400V/50Hz), potência calorífica 2,28 kW e COP 3,62 com temperatura de bulbo úmido do ar exterior 6°C e temperatura de saída da água 45°C, potência calorífica 2,67 kW e COP 5,32 com temperatura de bulbo úmido do ar exterior 6°C e temperatura de saída da água 35°C, potência frigorífica 4,86 kW e EER 2,64 com temperatura de bulbo seco do ar exterior 35°C e temperatura de saída da água 7°C, potência frigorífica 7,03 kW e EER 3,52 com temperatura de bulbo seco do ar exterior 35°C e temperatura de saída da água 18°C, formado por uma unidade interior de 1715x600x610 mm, peso 165 kg, com reservatório de água quente de 180 litros e bomba de circulação, uma consola de controle das unidades com ecrã LCD, e uma unidade exterior ar-água de 640x800x290 mm, peso 46 kg, nível sonoro 45 dBA. Inclusive elementos anti-vibratórios de piso. Totalmente montado, ligado e colocado em funcionamento pela empresa instaladora para a verificação do seu correto funcionamento.
Equipamento ar-água para produção de água quente, aquecimento e refrigeração, para gás R-410A, alimentação trifásica (400V/50Hz), potência calorífica 2,28 kW e COP 3,62 com temperatura de bulbo úmido do ar exterior 6°C e temperatura de saída da água 45°C, potência calorífica 2,67 kW e COP 5,32 com temperatura de bulbo úmido do ar exterior 6°C e temperatura de saída da água 35°C, potência frigorífica 4,86 kW e EER 2,64 com temperatura de bulbo seco do ar exterior 35°C e temperatura de saída da água 7°C, potência frigorífica 7,03 kW e EER 3,52 com temperatura de bulbo seco do ar exterior 35°C e temperatura de saída da água 18°C, formado por uma unidade interior de 1715x600x610 mm, peso 165 kg, com reservatório de água quente de 180 litros e bomba de circulação, uma consola de controle das unidades com ecrã LCD, e uma unidade exterior ar-água de 640x800x290 mm, peso 46 kg, nível sonoro 45 dBA. Inclusive elementos anti-vibratórios de piso. Totalmente montado, ligado e colocado em funcionamento pela empresa instaladora para a verificação do seu correto funcionamento.
Inclui: Marcação do equipamento. Colocação e fixação do equipamento e dos seus acessórios. Ligação com as redes de abastecimento de água, elétrica e de coleta de condensados. Colocação em funcionamento.
Critério de medição de projeto: Número de unidades previstas, segundo documentação gráfica de Projeto.
Critério de quantitativos de obra: Medir-se-á o número de unidades realmente executadas segundo especificações de Projeto.

| Código | Un | Descrição | Rendimento | Preço | Importância |
|---|---|---|---|---|---|
| mt42mhi700a | Un | Equipamento ar-água para produção de água quente, aquecimento e refrigeração, para gás R-410A, alimentação trifásica (400V/50Hz), potência calorífica 2,28 kW e COP 3,62 com temperatura de bulbo úmido do ar exterior 6°C e temperatura de saída da água 45°C, potência calorífica 2,67 kW e COP 5,32 com temperatura de bulbo úmido do ar exterior 6°C e temperatura de saída da água 35°C, potência frigorífica 4,86 kW e EER 2,64 com temperatura de bulbo seco do ar exterior 35°C e temperatura de saída da água 7°C, potência frigorífica 7,03 kW e EER 3,52 com temperatura de bulbo seco do ar exterior 35°C e temperatura de saída da água 18°C, formado por uma unidade interior de 1715x600x610 mm, peso 165 kg, com reservatório de água quente de 180 litros e bomba de circulação, uma consola de controle das unidades com ecrã LCD, e uma unidade exterior ar-água de 640x800x290 mm, peso 46 kg, nível sonoro 45 dBA. (material) | 1.000 | 24704.01 | 24704.01 |
| mt42www080 | Un | Kit de amortecedores anti-vibração de piso, formado por quatro amortecedores de borracha, com os correspondentes parafusos, porcas e arruelas. (material) | 1.000 | 33.66 | 33.66 |
| mt37sve010c | Un | Registro de esfera de latão niquelado para enroscar de 3/4". (material) | 4.000 | 16.16 | 64.64 |
| mo005 | h | Instalador de ar condicionado. (mão de obra) | 2.937 | 25.36 | 74.48 |
| mo104 | h | Ajudante de instalador de ar condicionado. (mão de obra) | 2.937 | 19.36 | 56.86 |
| % | % | Custos diretos complementares | 2 % | 24933.65 | 498.67 |
|  |  | Custos diretos |  |  | 25432.32 |
