# Sistema de pressurização para edifícios

- Propriedade do ficheiro: CYPE Ingenieros S.A.
- Formato: FIEBDC-3/2016
- Programa: Gerador de preços para construção civil. CYPE Ingenieros, S.A.
- Data: 17/06/2024
- Âmbito geográfico: Brasil
- Moeda: BRL
- Custos indiretos: 3 %
- Despesas gerais: 13 %
- Lucro: 6 %
- IVA: 17 %

## I Instalações

### IF Abastecimento de água

#### IFD Reservatórios/sistemas de pressurização

**IFD010** Un Sistema de pressurização para edifícios.
Sistema de pressurização, formado por 3 bombas centrífugas eletrônicas de 4 etapas, verticais, com roletes, difusores e todas as peças em contato com o meio de impulsão de aço inoxidável, ligação em aspiração de 2", ligação em impulsão de 2", fecho mecânico independente do sentido de rotação, unidade de regulação eletrônica para a regulação e comutação de todas as bombas instaladas com variador de frequência integrado, com ecrã para indicação dos estados de trabalho e da pressão atual e botão monocomando para a introdução da pressão nominal e de todos os parâmetros, memória para historiais de trabalho e de erros e interface para integração em sistemas GTC, motores de rotor seco com uma potência nominal total de 3,3 kW, 3770 r.p.m. nominais, alimentação trifásica (400V/50Hz), com proteção térmica integrada e contra funcionamento a seco, proteção IP55, isolamento classe F, vaso de expansão de membrana de 8 l, registros e antirretorno, pressostato, manômetro, sensor de pressão, base, coletores de aço inoxidável. Incluindo tubos entre os distintos elementos e acessórios. Totalmente montado, ligado e colocado em funcionamento pela empresa instaladora para a verificação do seu correto funcionamento. Sem incluir a instalação elétrica.
Inclui: Marcação. Fixação do reservatório. Colocação e fixação do sistema de pressurização. Colocação e fixação de tubulações e acessórios. Ligações da bomba com o reservatório. Ligação. Colocação em funcionamento.
Critério de medição de projeto: Número de unidades previstas, segundo documentação gráfica de Projeto.
Critério de quantitativos de obra: Medir-se-á o número de unidades realmente executadas segundo especificações de Projeto.

| Código | Un | Descrição | Rendimento | Preço | Importância |
|---|---|---|---|---|---|
| mt37bcw197amea | Un | Sistema de pressurização, formado por 3 bombas centrífugas eletrônicas de 4 etapas, verticais, com roletes, difusores e todas as peças em contato com o meio de impulsão de aço inoxidável, ligação em aspiração de 2", ligação em impulsão de 2", fecho mecânico independente do sentido de rotação, unidade de regulação eletrônica para a regulação e comutação de todas as bombas instaladas com variador de frequência integrado, com ecrã para indicação dos estados de trabalho e da pressão atual e botão monocomando para a introdução da pressão nominal e de todos os parâmetros, memória para historiais de trabalho e de erros e interface para integração em sistemas GTC, motores de rotor seco com uma potência nominal total de 3,3 kW, 3770 r.p.m. nominais, alimentação trifásica (400V/50Hz), com proteção térmica integrada e contra funcionamento a seco, proteção IP55, isolamento classe F, vaso de expansão de membrana de 8 l, registros e antirretorno, pressostato, manômetro, sensor de pressão, base, coletores de aço inoxidável. (material) | 1 | 40314.85 | 40314.850 |
| mt37www050g | Un | União anti-vibração, de borracha, com rosca de 2", para uma pressão máxima de funcionamento de 10 bar. (material) | 1 | 209.73 | 209.730 |
| mt37www010 | Un | Material auxiliar para instalações de abastecimento de água. (material) | 1 | 4.18 | 4.180 |
| mo008 | h | Encanador. (mão de obra) | 5.387 | 40.91 | 220.382 |
| mo107 | h | Ajudante de encanador. (mão de obra) | 2.693 | 30.78 | 82.891 |
| % | % | Custos diretos complementares | 4 % | 40832.033 | 1633.281 |
|  |  | Custos diretos |  |  | 42465.314 |

## Recursos

**mt37bcw197amea** Un Sistema de pressurização
Dados técnicos: Custo energético 6504.039 MJ; Emissão de CO2 808.016 kg
Resíduos:
- embalagem: re150101 Embalagens de papel e cartão. (componente de resíduo); rendimento 1.887 kg; Código LER 15 01 01; Massa do elemento 1 kg; Volume 0.001333 m3

**mt37www050g** Un União anti-vibração, de borracha, com rosca de 2", para uma pressão máxima de funcionamento de 10 bar
Dados técnicos: Custo energético 257.474 MJ; Emissão de CO2 22.871 kg
Resíduos:
- embalagem: re150101 Embalagens de papel e cartão; rendimento 0.072 kg
