# Sistema de pressurização para rede de aproveitamento de águas pluviais

- Propriedade do ficheiro: CYPE Ingenieros S.A.
- Formato: FIEBDC-3/2016
- Programa: Gerador de preços para construção civil. CYPE Ingenieros, S.A.
- Data: 17/06/2024
- Âmbito geográfico: Brasil
- Moeda: BRL
- Custos indiretos: 3 %
- Despesas gerais: 13 %
- Lucro: 6 %
- IVA: 17 %

## I Instalações

### IF Abastecimento de água

#### IFD Reservatórios/sistemas de pressurização

**IFD030** Un Sistema de pressurização para rede de aproveitamento de águas pluviais.
Sistema de pressurização para aproveitamento de águas pluviais, com bomba centrífuga multi-etapas, de aço inoxidável, auto-aspirante, alimentação monofásica (230V/50Hz), vazão máxima 5 m³/h, altura máxima de impulsão 42 m, altura máxima de aspiração 8 m, pressão máxima de trabalho 8 bar, potência nominal do motor de 0,55 kW, proteção IP42, isolamento classe F, ligação de impulsão de 1", ligação de aspiração de 1", ligação de realimentação de água potável de 3/4", reservatório de realimentação de água potável de 11 l com válvula de flutuador, quadro de distribuição com sistema eletrônico de controle, controlador de fluxo e pressostato, válvula de 3 vias acionada por interruptor de bóia e ligação para alarme anti-transbordamento. Totalmente montado, ligado e colocado em funcionamento pela empresa instaladora para a verificação do seu correto funcionamento.
Inclui: Marcação. Colocação e fixação do sistema de pressurização. Colocação e fixação de tubulações e acessórios. Ligação. Colocação em funcionamento.
Critério de medição de projeto: Número de unidades previstas, segundo documentação gráfica de Projeto.
Critério de quantitativos de obra: Medir-se-á o número de unidades realmente executadas segundo especificações de Projeto.

| Código | Un | Descrição | Rendimento | Preço | Importância |
|---|---|---|---|---|---|
| mt37bcw800a | Un | Sistema de pressurização para aproveitamento de águas pluviais, com bomba centrífuga multi-etapas, de aço inoxidável, auto-aspirante, alimentação monofásica (230V/50Hz), vazão máxima 5 m³/h, altura máxima de impulsão 42 m, altura máxima de aspiração 8 m, pressão máxima de trabalho 8 bar, potência nominal do motor de 0,55 kW, proteção IP42, isolamento classe F, ligação de impulsão de 1", ligação de aspiração de 1", ligação de realimentação de água potável de 3/4", reservatório de realimentação de água potável de 11 l com válvula de flutuador, quadro de distribuição com sistema eletrônico de controle, controlador de fluxo e pressostato, válvula de 3 vias acionada por interruptor de bóia e ligação para alarme anti-transbordamento. (material) | 1 | 5183.65 | 5183.650 |
| mo008 | h | Encanador. (mão de obra) | 0.573 | 40.91 | 23.441 |
| mo107 | h | Ajudante de encanador. (mão de obra) | 0.287 | 30.78 | 8.834 |
| % | % | Custos diretos complementares | 4 % | 5215.925 | 208.637 |
|  |  | Custos diretos |  |  | 5424.562 |

## Recursos

**mt37bcw800a** Un Sistema de pressurização para aproveitamento de águas pluviais
Dados técnicos: Custo energético 0.869 MJ; Emissão de CO2 1.367 kg
Resíduos:
- embalagem: re150101 Embalagens de papel e cartão. (componente de resíduo); rendimento 1.608 kg; Código LER 15 01 01; Massa do elemento 1 kg; Volume 0.001333 m3
