# Reservatório pré-fabricado para água potável

- Propriedade do ficheiro: CYPE Ingenieros S.A.
- Formato: FIEBDC-3/2016
- Programa: Gerador de preços para construção civil. CYPE Ingenieros, S.A.
- Data: 17/06/2024
- Âmbito geográfico: Brasil
- Moeda: BRL
- Custos indiretos: 3 %
- Despesas gerais: 13 %
- Lucro: 6 %
- IVA: 17 %

## I Instalações

### IF Abastecimento de água

#### IFD Reservatórios/sistemas de pressurização

**IFD050** Un Reservatório pré-fabricado para água potável.
Reservatório de polietileno, de 2000 l, com tampa e escoadouro, para água potável; registro de gaveta bruto de latão fundido, roscável, de 1/2" de diâmetro para a entrada; mecanismo de corte de enchimento formado por válvula de flutuador; registro de esfera para esvaziamento; registro de gaveta bruto de latão fundido, roscável, de 1/2" de diâmetro para a saída. Incluindo material auxiliar. Totalmente montado, ligado e testado.
Inclui: Marcação. Limpeza da base de apoio do reservatório. Colocação, fixação e montagem do reservatório. Colocação e montagem de válvulas. Colocação e fixação de tubulações e acessórios.
Critério de medição de projeto: Número de unidades previstas, segundo documentação gráfica de Projeto.
Critério de quantitativos de obra: Medir-se-á o número de unidades realmente executadas segundo especificações de Projeto.

| Código | Un | Descrição | Rendimento | Preço | Importância |
|---|---|---|---|---|---|
| mt37sve025b | Un | Registro de esfera de PVC, soldável, de 25 mm de diâmetro, segundo ABNT NBR 15788. (material) | 1 | 15.19 | 15.190 |
| mt37svc011a | Un | Registro de gaveta bruto de latão fundido, roscável, de 1/2" de diâmetro, segundo ABNT NBR 15705. (material) | 2 | 23.79 | 47.580 |
| mt37vfl010a | Un | Válvula de flutuador de 1/2" de diâmetro, para uma pressão máxima de 6 bar, com corpo de latão, bóia esférica roscada de latão e obturador de borracha. (material) | 1 | 110.17 | 110.170 |
| mt37dpb010d | Un | Reservatório de polietileno, de 2000 l, com tampa e escoadouro. (material) | 1 | 715.34 | 715.340 |
| mt37www010 | Un | Material auxiliar para instalações de abastecimento de água. (material) | 1 | 4.18 | 4.180 |
| mo008 | h | Encanador. (mão de obra) | 1.719 | 40.91 | 70.324 |
| mo107 | h | Ajudante de encanador. (mão de obra) | 1.719 | 30.78 | 52.911 |
| % | % | Custos diretos complementares | 2 % | 1015.695 | 20.314 |
|  |  | Custos diretos |  |  | 1036.009 |

Resíduos:
- colocação: mt37sve025b Registro de esfera de PVC, soldável, de 25 mm de diâmetro, segundo ABNT NBR 15788; fator de resíduo 0.0275

## Recursos

**mt37sve025b** Un Registro de esfera de PVC, soldável, de 25 mm de diâmetro, segundo ABNT NBR 15788
Dados técnicos: Custo energético 16.489 MJ; Emissão de CO2 0.847 kg; Código LER 17 02 03; Massa do elemento 0.17 kg; Volume 0.000283 m3
Resíduos:
- embalagem: re150101 Embalagens de papel e cartão. (componente de resíduo); rendimento 0.035 kg; Código LER 15 01 01; Massa do elemento 1 kg; Volume 0.001333 m3

**mt37svc011a** Un Registro de gaveta bruto de latão fundido, roscável, de 1/2" de diâmetro, segundo ABNT NBR 15705
Dados técnicos: Custo energético 27.799 MJ; Emissão de CO2 1.926 kg
Resíduos:
- embalagem: re150101 Embalagens de papel e cartão; rendimento 0.072 kg

**mt37vfl010a** Un Válvula de flutuador de 1/2" de diâmetro
Dados técnicos: Custo energético 142.356 MJ; Emissão de CO2 9.619 kg
Resíduos:
- embalagem: re150101 Embalagens de papel e cartão; rendimento 0.072 kg

**mt37dpb010d** Un Reservatório de polietileno, de 2000 l, com tampa e escoadouro
Dados técnicos: Custo energético 12470.686 MJ; Emissão de CO2 442.333 kg
Resíduos:
- embalagem: re150101 Embalagens de papel e cartão; rendimento 0.086 kg
