# Coletor

- Propriedade do ficheiro: CYPE Ingenieros S.A.
- Formato: FIEBDC-3/2016
- Programa: Gerador de preços para construção civil. CYPE Ingenieros, S.A.
- Data: 27/09/2024
- Âmbito geográfico: Brasil
- Moeda: BRL
- Custos indiretos: 3 %
- Despesas gerais: 13 %
- Lucro: 6 %
- IVA: 17 %

## I Instalações

### IG Gases combustíveis

#### IGI Instalação interior

**IGI025** Un Coletor.
Coletor de cobre, com entrada de 3/4" de diâmetro e cinco derivações de 3/4" de diâmetro, para união roscada e manômetro de aço inoxidável. Inclusive aterramento, elementos de montagem e outros acessórios necessários para o seu correto funcionamento.
Inclui: Marcação. Colocação e fixação do coletor. Montagem, ligação e verificação do seu correto funcionamento.
Critério de medição de projeto: Número de unidades previstas, segundo documentação gráfica de Projeto.
Critério de quantitativos de obra: Medir-se-á o número de unidades realmente executadas segundo especificações de Projeto.

| Código | Un | Descrição | Rendimento | Preço | Importância |
|---|---|---|---|---|---|
| mt43acc010f | Un | Coletor de cobre, com entrada de 3/4" de diâmetro e cinco derivações de 3/4" de diâmetro, para união roscada. (material) | 1 | 283.22 | 283.220 |
| mt43acc020 | Un | Manômetro de aço inoxidável para uma pressão de 0 a 600 mbar, de 100 mm de diâmetro, rosca de ligação de 1/2" e precisão do 0,5%. (material) | 1 | 282.37 | 282.370 |
| mt35ttc010a | m | Condutor de cobre nu, de 25 mm². (material) | 2 | 8.7 | 17.400 |
| mt35ttc030 | Un | Abraçadeira de latão. (material) | 1 | 9.38 | 9.380 |
| mt35tte010b | Un | Eletrodo para rede de terra cobreado com 300 µm, fabricado em aço, de 15 mm de diâmetro e 2 m de comprimento. (material) | 1 | 120.54 | 120.540 |
| mo010 | h | Instalador de gás. (mão de obra) | 0.359 | 40.91 | 14.687 |
| mo109 | h | Ajudante de instalador de gás. (mão de obra) | 0.359 | 30.78 | 11.050 |
| % | % | Custos diretos complementares | 2 % | 738.647 | 14.773 |
|  |  | Custos diretos |  |  | 753.420 |

Resíduos:
- colocação: mt35ttc010a Condutor de cobre nu, de 25 mm²; fator de resíduo 0.016009

## Recursos

**mt43acc010f** Un Coletor de cobre, com entrada de 3/4" de diâmetro e cinco derivações de 3/4" de diâmetro, para união roscada
Dados técnicos: Custo energético 40.953 MJ; Emissão de CO2 0.849 kg
Resíduos:
- embalagem: re150101 Embalagens de papel e cartão. (componente de resíduo); rendimento 0.072 kg; Código LER 15 01 01; Massa do elemento 1 kg; Volume 0.001333 m3

**mt43acc020** Un Manômetro de aço inoxidável para uma pressão de 0 a 600 mbar
Dados técnicos: Custo energético 11.944 MJ; Emissão de CO2 1.811 kg
Resíduos:
- embalagem: re150101 Embalagens de papel e cartão; rendimento 0.072 kg

**mt35ttc010a** m Condutor de cobre nu, de 25 mm²
Dados técnicos: Custo energético 8.237 MJ; Emissão de CO2 0.214 kg; Código LER 17 04 11; Massa do elemento 0.2225 kg; Volume 0.000148 m3
Resíduos:
- embalagem: re150101 Embalagens de papel e cartão; rendimento 0.066 kg

**mt35tte010b** Un Eletrodo para rede de terra cobreado com 300 µm, fabricado em aço, de 15 mm de diâmetro e 2 m de comprimento
Dados técnicos: Custo energético 66.127 MJ; Emissão de CO2 6.231 kg
Resíduos:
- embalagem: re150101 Embalagens de papel e cartão; rendimento 0.09 kg
- embalagem: re170203 Plástico. (componente de resíduo); rendimento 0.045 kg; Código LER 17 02 03; Massa do elemento 1 kg; Volume 0.001667 m3
