# Eletroválvula

- Propriedade do ficheiro: CYPE Ingenieros S.A.
- Formato: FIEBDC-3/2016
- Programa: Gerador de preços para construção civil. CYPE Ingenieros, S.A.
- Data: 17/06/2024
- Âmbito geográfico: Brasil
- Moeda: BRL
- Custos indiretos: 3 %
- Despesas gerais: 13 %
- Lucro: 6 %
- IVA: 17 %

## I Instalações

### IG Gases combustíveis

#### IGI Instalação interior

**IGI030** Un Eletroválvula.
Eletroválvula automática de latão de 1/2" de diâmetro, pressão máxima de entrada de 0,2 bar, alimentação a 230 V, normalmente fechada, para ligação a sistemas mecânicos de ventilação e/ou extração de cozinhas profissionais.
Inclui: Colocação e fixação da eletroválvula. Montagem, ligação e verificação do seu correto funcionamento.
Critério de medição de projeto: Número de unidades previstas, segundo documentação gráfica de Projeto.
Critério de quantitativos de obra: Medir-se-á o número de unidades realmente executadas segundo especificações de Projeto.

| Código | Un | Descrição | Rendimento | Preço | Importância |
|---|---|---|---|---|---|
| mt43cpt040a | Un | Eletroválvula automática de latão de 1/2" de diâmetro, pressão máxima de entrada de 0,2 bar, alimentação a 230 V, normalmente fechada. (material) | 1 | 123.3 | 123.300 |
| mo010 | h | Instalador de gás. (mão de obra) | 0.191 | 40.91 | 7.814 |
| mo109 | h | Ajudante de instalador de gás. (mão de obra) | 0.191 | 30.78 | 5.879 |
| % | % | Custos diretos complementares | 2 % | 136.993 | 2.740 |
|  |  | Custos diretos |  |  | 139.733 |

## Recursos

**mt43cpt040a** Un Eletroválvula automática de latão de 1/2" de diâmetro
Dados técnicos: Custo energético 49.235 MJ; Emissão de CO2 3.365 kg
Resíduos:
- embalagem: re150101 Embalagens de papel e cartão. (componente de resíduo); rendimento 0.072 kg; Código LER 15 01 01; Massa do elemento 1 kg; Volume 0.001333 m3
