# Luminária tipo Downlight. Instalação suspensa

- Propriedade do ficheiro: CYPE Ingenieros S.A.
- Formato: FIEBDC-3/2016
- Programa: Gerador de preços para construção civil. CYPE Ingenieros, S.A.
- Data: 08/08/2023
- Âmbito geográfico: Brasil
- Moeda: BRL
- Custos indiretos: 3 %
- Despesas gerais: 13 %
- Lucro: 6 %
- IVA: 17 %

## I Instalações

### II Iluminação

#### III Interior

**III120** Un Luminária tipo Downlight. Instalação suspensa.
Luminária suspensa tipo Downlight, de 320 mm de diâmetro e 355 mm de altura, para lâmpada fluorescente tripla TC-TEL de 26 W, modelo Miniyes 1x26W TC-TEL Refletor "LAMP", com corpo de alumínio extrudido de cor RAL 9006 com equipamento de acendimento eletrônico e aletas de refrigeração; proteção IP20; refletor metalizado, acabamento mate; sistema de suspensão por cabo de aço de 3x0,75 mm de diâmetro e 4 m de comprimento máximo. Inclusive lâmpadas.
Inclui: Marcação. Montagem, ligação e verificação do seu correto funcionamento.
Critério de medição de projeto: Número de unidades previstas, segundo documentação gráfica de Projeto.
Critério de quantitativos de obra: Medir-se-á o número de unidades realmente executadas segundo especificações de Projeto.

| Código | Un | Descrição | Rendimento | Preço | Importância |
|---|---|---|---|---|---|
| mt34lam050saa | Un | Luminária suspensa tipo Downlight, de 320 mm de diâmetro e 355 mm de altura, para lâmpada fluorescente tripla TC-TEL de 26 W, modelo Miniyes 1x26W TC-TEL Refletor "LAMP", com corpo de alumínio extrudido de cor RAL 9006 com equipamento de acendimento eletrônico e aletas de refrigeração; proteção IP20; refletor metalizado, acabamento mate; sistema de suspensão por cabo de aço de 3x0,75 mm de diâmetro e 4 m de comprimento máximo. (material) | 1 | 1013.97 | 1013.970 |
| mt34tuf020t | Un | Lâmpada fluorescente compacta TC-TEL de 26 W. (material) | 1 | 66.93 | 66.930 |
| mo003 | h | Eletricista. (mão de obra) | 0.224 | 34.98 | 7.836 |
| mo102 | h | Ajudante de eletricista. (mão de obra) | 0.224 | 30.09 | 6.740 |
| % | % | Custos diretos complementares | 2 % | 1095.476 | 21.910 |
|  |  | Custos diretos |  |  | 1117.386 |

## Recursos

**mt34lam050saa** Un Luminária suspensa tipo Downlight
Dados técnicos: Custo energético 626.988 MJ; Emissão de CO2 46.099 kg
Resíduos:
- embalagem: re150101 Embalagens de papel e cartão. (componente de resíduo); rendimento 0.158 kg; Código LER 15 01 01; Massa do elemento 1 kg; Volume 0.001333 m3
- embalagem: re170203 Plástico. (componente de resíduo); rendimento 0.079 kg; Código LER 17 02 03; Massa do elemento 1 kg; Volume 0.001667 m3
